# IRLS Ostwürttemberg
Angebotsaufforderung (GAEB DA XML 3.1, DA83)
Projekt: IRLS Ostwuerttemberg
Währung: EUR
Erstellt mit: G&W CALIFORNIA PRO, CALIFORNIA PRO V15.1.12, 07.05.2026

## BAUVORHABEN
BAUVORHABEN
Neubau Integrierte Regionalleitstelle Ostwürttemberg Aalen

L E I S T U N G S B E S C H R E I B U N G

VE 099 - ENTSORGUNG & GEBÄUDEREINIGUNG

## Zusätzlicher Text
1.0 ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden 3 Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1.OG die Räume der Partnerleitstelle untergebracht. Diese dienen der Ausfallredundanz der IRLS Rems-Murr-Kreis und als Schulungs- und Erweiterungsflächen. Die Disponenten-Plätze betragen 8 Einsatzleitplätze (ELP) inkl. Ausbaureserve, zusätzlich 8 Ausnahmeabfrageplätze und 3 ELP in der Partnerleitstelle. Ebenfalls auf der Leitstellenbetriebsebene im 1.OG befinden sich die Verwaltungsbereiche der Leitstellenleitung, Administration und IT, sowie die abgesetzte Notrufannahme.
Die Verbindung der beiden Bereiche stellt die Kommunikationszone dar. An sie schließen die dienenden Funktionen an: Aufenthalt mit Küche, Sanitärbereiche, Lager und Druckerräume. Der gesamte Bereich des 1.OG ist als Sicherheitsbereich mit Zutrittsschleuse ausgebildet.

Im Erdgeschoss liegen im Bauteil A die für den Leitstellenbetrieb technisch erforderlichen Funktionsräume: Serverräume in redundanter Ausführung, drei USV Räume und Klima- und- Lüftungszentrale.
Im Bauteil B sind die dienenden Funktionen für das Personal untergebracht: Sanitärbereiche mit Umkleiden und Duschen, Ruheräume und Lagerbereiche.

Im 2. Obergeschoss sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Pers. ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den
Eisspeicher vorgesehen.

## Zusätzlicher Text
1.1  ANGABEN ZUR BAUSTELLE

1.1.1 Lage der Baustelle/ Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m²
BRI  12.693 m³

Abmessungen:

BAUTEIL A
Höhe (bezogen auf 440,50 ü.NN)  ca. 14,19 m
Länge  25,27 m
Breite  22,39 m

BAUTEIL B
Höhe (bezogen auf 440,50 ü.NN)  ca. 8,96 m
Länge  22,58 m
Breite  15,33 m

1.1.4 Verkehrsverhältnisse auf der Baustelle
Innerhalb des Geländes gilt die StVO. Materialtransporte dürfen nur über die vorgesehenen Transportwege durchgeführt werden.

1.1.5 Für den Verkehr freizuhaltende Flächen
Feuerwehrzufahrten, Zufahrten für die Einsatzfahrzeuge des DRK sowie sämtliche öffentliche Verkehrswege sind frei zu halten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt.

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche den Ausschreibungsunterlagen beigefügt sind.

1.1.10 Hydrologische Werte von Grundwasser
Als Grundwasserstand gilt der Grundwasserstand gemäß geotechnischem Gutachten. Der bauzeitliche Grundwasserstand ist darin definiert und liegt bei ca. +434,90 m bis +435,90 m üNN

1.1.11 Besondere umweltrechtliche Vorschriften
Das Grundwasser ist sowohl während des Bauens als auch nach Fertigstellung des Vorhabens vor jeder Verunreinigung zu schützen (Sorgfalt beim Betrieb von Baumaschinen und im Umgang mit wassergefährdenden Stoffen, Anwendung grundwasserunschädlicher Isolier-, Anstrich und Dichtungsmaterialien usw.). Beim Abpumpen von Grund- und Oberflächenwasser in die Regenwasserkanalisation oder unmittelbar in Oberflächengewässer ist darauf zu achten, dass keine Gewässerverunreinigung durch Zementmilch, wassergefährdende Stoffe oder auch Erdschlamm eintritt. Das Einleiten von Grund- und Oberflächenwasser in einen Schmutzwasser- oder Mischwasserkanal ist unzulässig.
Einleitung in Mischwasserkanal bei kontrollierter Wasserhaltung  (siehe Pos. Wasserhaltung) ist zulässig. Bei Unfällen mit wassergefährdenden Stoffen sind sofort die Stadt Aalen und der betroffene Wasserversorgungsbetrieb zu unterrichten. Für evtl. Unfälle mit z.B. Betriebs- oder Kraftstoffen sind geeignete Bindemittel sowie entsprechende mobile Auffangbehältnisse in ausreichender Menge auf der Baustelle vorzuhalten.Oberflächenwasser ist von offenen Baugruben sowie Fundament- und Leitungsgräben soweit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird vom AN Entsorgung & Baureinigung auf dem Baufeld ein zentraler Recyclinghof eingerichtet, in den die einzelnen Gewerke ihre Abfälle sortenrein nach den Vorgaben des Kreislaufwirtschafts- und Abfallgesetz (KrW-/ AbfG) sortiert zu festgelegten Uhrzeiten (vssl. an 3 Arbeitstagen pro Woche zwischen 7.30 und 16.30 Uhr) verbringen und unter Anleitung des Entsorgungslogistikers in die bereitgestellten Container werfen können. Die Kosten für den Transport der Abfälle zum Recyclinghof sind von den einzelnen AN einzukalkulieren.
Die Kosten für den Recyclinghof und die Entsorgungskosten werden vom Bauherrn über eine Umlage erwirtschaftet, welche allen Auftragnehmern (mit Ausnahme Gewerke Rohbau und Entsorgung/Gebäudereinigung) in Abzug gebracht wird.

1.1.13 Schutzgebiete oder Schutzzeiten im Bereich der Baustelle
nicht zutreffend

1.1.14 Art und Umfang des Schutzes von Bäumen, Pflanzbeständen, Vegetationsflächen, Verkehrsflächen, Bauteilen, Bauwerken, Grenzsteinen und dergleichen im Bereich der Baustelle
Fertig gestellte Bauteile sowie bestehende Bäume sind vor Verunreinigung und Beschädigung zu schützen. Die zu erhaltenden Bäume auf der Baustelle werden mit Bauzaun großräumig eingefasst. Diese Fläche ist weder zu betreten noch als Lagerfläche zu nutzen.

1.1.15 Art und Umfang der Regelung und Sicherung des öffentlichen Verkehrs
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19  Gemäß der Baustellenverordnung getroffene Maßnahmen der Sicherheits- und Gesundheitsschutz-koordination

Die Baumaßnahme unterliegt der Vorankündigung gemäß Baustellenverordnung §2. Bei der Baumaßnahme sind besonders gefährliche Arbeiten nach Anhang II der BaustellVO (Absturzgefahr aus einer Höhe von mehr als 7 m) auszuführen. Der Auftraggeber (AG) wird einen Koordinator für Sicherheit und Gesundheitsschutz (SiGeKo) gem. BaustellV bestellen. Dessen ungeachtet gelten LBO §§ gem. § 5 der BaustellV weiterhin. Der SiGeKo erstellt einen Sicherheits- und Gesundheitsschutzplan (Si-Ge-Plan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGe-Plan bzw. die Hinweise und Anordnungen des Sicherheitskoordinators zu beachten. Der Auftragnehmer hat die Meldepflichten gegenüber dem SiGeKo (unabhängig von den Meldepflichten gegenüber Bauleitung und Behörden) zu erfüllen. Durch den SiGeKo erfolgt eine Einweisung in den Si-Ge-Plan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u.a.) zu Lasten des betreffenden Auftragnehmers. Verantwortlich für die Einhaltung der Schutzmaßnahmen nach den geltenden Unfallverhütungsvorschriften ist der Unternehmer. Die Bauherrschaft/ Bauleitung sind verpflichtet auf die Einhaltung der Sicherheitsmaßnahmen hinzuweisen und können den Unternehmer zur Einhaltung der Sicherheitsmaßnahmen (z.B. durch Bauzeitenunterbrechung, Meldungen an die BG) anhalten. Der AG behält sich Regressforderungen im Falle von Bauzeitverzögerungen durch vermeidbare Unfälle vor.

Umwehrungen/ Seitenschutz
Die Schutzmaßnahmen/ Absturzsicherungen müssen solange bestehen bleiben und unterhalten werden, bis jede Gefährdung von Personen oder Sachen ausgeschlossen ist. Bei Verletzung seiner Verpflichtungen haftet er für jeden Schaden an Personen oder Sachen gegenüber Auftraggeber oder dritten Personen.

Lärmschutz (Emissionen)
Das Bauvorhaben liegt in einem Gebiet, in dem vorwiegend Wohnungen untergebracht sind. Es ist zwingend die "Allgemeine Verwaltungsvorschrift zum Schutz gegen Baulärm- Geräuschimmissionen (VwV zum BImschG, BAnz. Nr. 160) sowie die 32 BimSchV (Maschinen + Gerätelärmschutz) zu beachten und einzuhalten.
Die Allgemeine Verwaltungsvorschrift zum Schutz gegen Baulärm- Geräuschimmission (AVV Baulärm) sind zu beachten und einzuhalten.

Immissionsrichtwerte
tagsüber 55 dB (A)
nachts 40 dB (A)
Als Nachtzeit gilt die Zeit von 20 Uhr bis 7 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Strassenraum/Baustellenzufahrt
Auftretende Verschmutzungen im öffentlichen Verkehrsraum sind unverzüglich zu beseitigen. Der AN haftet für Forderungen Dritter durch von ihm zu vertretende Verschmutzungen des öffentlichen Straßenraums. Die Bauzaunabsperrungen sind arbeitstäglich zu prüfen, der arbeitstägliche und BL abzustimmen. Die Verantwortlichkeiten sind zu protokollieren.
Der Sicherheits- und Gesundheitsschutz bezüglich Gerüstarbeiten sind soweit Gerüste zum Einsatz kommen mit dem SiGeKo abzuklären.
Weitere Angaben sind dem SIGE-Plan zu entnehmen.

Arbeiten anderer Unternehmer auf der Baustelle:
Die zeitgleichen Arbeiten anderer Unternehmer auf der Baustelle sind dem SIGE-Plan zu entnehmen.

Bei Arbeiten auf der Baustelle muss grundsätzlich ein qualifizierter Ersthelfer ständig vor Ort sein.
Außerdem muss bis 10 Beschäftigte ein kleiner Verbandskasten und bei mehr als 10 Beschäftigten ein großer vor Ort auf der Baustelle sein.

1.1.20  Besondere Anordnungen, Vorschriften und Maßnahmen der Eigentümer oder der anderen Weisungs-berechtigten von Leitungen, Kabeln, Dränen, Kanälen, Straßen, Wegen, Gewässern, Gleisen, Zäunen und dergleichen im Bereich der Baustelle
nicht zutreffend

1.1.21 Art und Umfang von Schadstoffbelastungen
Siehe geotechnisches Gutachten. Sollte die Unterlage den Ausschreibungsunterlagen nicht beiliegen, kann sie auf Verlangen eingesehen werden.

1.1.22 Art und Zeit der vom Auftraggeber veranlassten Vorarbeiten
nicht zutreffend

1.1.22 Arbeiten anderer Unternehmer auf der Baustelle
Mit der gleichzeitigen Ausführung von Arbeiten anderer Gewerke im Rahmen der üblichen Bauabwicklung ist zu jeder Zeit zu rechnen.

## Zusätzlicher Text
1.2  ANGABEN ZUR AUSFÜHRUNG

Gegenstand der Leistungsbeschreibung:
Gegenstand dieser Leistungsbeschreibung ist das Gewerk Entsorgung und Baureinigung

1.2.1 Vorgesehene Arbeitsabschnitte, Arbeitsunterbrechungen und -beschränkungen nach Art, Ort und Zeit sowie Abhängigkeit von anderen Leistungen
Entsorgung:
Der AN richtet gem. Vertragstermin einen Recyclinghof ein und betreibt diesen bis Vertragsende bzw. nach Abmeldung durch die Objektüberwachung gem. nachfolgendem Leistungsbeschrieb
Baureinigung:
Siehe beigefügter Bauzeitenplan. Aufgrund der Komplexität der Baumaßnahme ist mit Arbeiten in Teilabschnitten zu rechnen. Von einem durchgehenden Arbeitseinsatz kann nicht ausgegangen werden.
Die Arbeiten sind dem Baufortschritt und den Notwendigkeiten der Vorgewerke angepasst auszuführen. Die Arbeitseinsätze erfolgen bauteil- und abschnittsweise nach Angabe der Bauleitung.
Die Arbeiten können gleichzeitig in den Bauteilen und mehreren Geschossen stattfinden.

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
keine Angaben

1.2.8 Mitbenutzung fremder Gerüste, Hebezeuge, Aufzüge, Aufenthalts- und Lagerräume, Einrichtungen und dergleichen durch den Auftragnehmer
Das Gewerk Gerüstbau erstellt ein Fassaden- und Dachfanggerüst, welches bis zu dessen Rückbau nach Fertigstellung der Fassadenarbeiten zur Nutzung durch andere Gewerke zur Verfügung gestellt wird. Darüber  hinaus wird ein Bauaufzug eingerichtet, der den Transport der Materialien in die Obergeschosse ermöglicht.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
siehe 1.2.8 sowie ggf. nachfolgende Positionsbeschriebe

1.2.10 Verwendung oder Mitverwendung von wiederaufbereiteten (Recycling-) Stoffen
keine Angabe

1.2.11 Anforderungen an wiederaufbereitete (Recycling-) Stoffe und an nicht genormte Stoffe und Bauteile
keine Angabe

1.2.12 Besondere Anforderungen an Art, Güte und Umweltverträglichkeit der Stoffe und Bauteile, auch z.B. an die schnelle biologische Abbaubarkeit von Hilfsstoffen
keine Angabe

1.2.13 Art und Umfang der vom Auftraggeber verlangten Eignungs- und Gütenachweise
Die Entsorgung ist lückenlos gem. aktueller Gesetzgebung zu dokumentieren

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
siehe Leistungsbeschreibung

1.2.19 Mitwirken beim Einstellen von Anlageteilen und bei der Inbetriebnahme  von Anlagen im Zusammenwirken mit anderen Beteiligten
keine Angabe

1.2.20 Benutzung von Teilen der Leistung vor der Abnahme
keine Angabe

1.2.21 Übertragung der Wartung während der Dauer der Verjährungsfrist für die Mängelansprüche für maschinelle und elektrotechnische sowie elektronische Anlagen oder Teile davon
Im Bedarfsfall werden im nachfolgenden Leistungsverzeichnis entsprechende Leistungen abgefragt

1.2.22 Abrechnung nach bestimmten Zeichnungen oder Tabellen
keine Angaben

## VE099 Entsorgung&Bau: Entsorgung&Baureinig.
Datum: 07.05.2026

### 1 TITEL ÜBERGEORDNETE LEISTUNGEN

#### 1.1 ÜBERGEORDNETE LEISTUNGEN

**1.1.1 Anwendung internetbasierte Projektplattform**
Anwendung internetbasierte Projektplattform

Die Projektabwicklung erfolgt über Poolarserver.
Die Plattform dient der zentralen Verwaltung und dem Austausch von aktuellen Projektplänen und -dokumentationen. Der Auftragnehmer stellt sicher, dass allen autorisierten Nutzern der Zugang zur Plattform gewährt wird und sorgt dafür, dass alle relevanten Dokumente, wie technische Zeichnungen und Zeitpläne, auf der Plattform hinterlegt sind. Die Plattform ermöglicht es den Nutzern, die aktuellen Versionen der Projektpläne herunterzuladen und einzusehen.
Menge: 1,000 psch

**1.1.2 Plotkosten für Pläne des AG**
Plotkosten für Pläne des AG

Plotkosten für die Vervielfältigung der vom Projektserver als Grundlage für die
Ausführung der eigenen Leistung heruntergeladenen Pläne (z.B. Grundrisse,
Schnitte etc.)
Für den Download und das Vervielfältigen dieser Pläne ist der AN selbst verantwortlich.
Menge: 1,000 psch

#### 1.2 GERÜSTE

*Hinweis: HINWEIS GERÜSTE*
HINWEIS GERÜSTE

Bei der Ausführung der nachfolgend beschriebenen Reinigungsarbeiten ist von folgenden Raumhöhen auszugehen (siehe auch beigefügte Planunterlagen)
UG  2,88 - 3,22 m
EG  2,56 - 3,52 m
1.OG  2,70 - 3,32 m
2. OG  2,90 - 3.84 m
Leitstellenbetriebsraum 1. OG sowie Treppenhäuser bis 7,20 m

Es ist davon auszugehen, dass für die Reinigungsarbeiten keine bauseitigen Innengerüste zur Verfügung gestellt werden.

Gem. VOB sind Gerüste, bei denen die zu bearbeitende Fläche nicht höher als 3,50 m über der Standfläche des erforderlichen Gerüstes liegen, Nebenleistung.

Die darüber hinaus erforderlichen Gerüste sind in nachfolgende Position einzukalkulieren.

**1.2.1 Pauschale für Gerüststellung**
Pauschale für Gerüststellung

Pauschale für Gerüststellung, z.B. sämtliche Rollgerüste, freistehenden Gerüste, etc., als Arbeitsgerüste im Innenraum, die für die Ausführung der Vertragsarbeiten des AN erforderlich sind und über die Nebenleistung nach VOB hinausgeht.

Bauseits wird kein Gerüst gestellt.
Abrechnung pauschal, einschl. Auf-, Um- und Abbauen, sowie Vorhalten für die Dauer der eigenen Leistungserbringung, auch bei zeitlich getrennten Arbeitseinsätzen.
Menge: 1,000 psch

#### 1.3 WINTERDIENST

**1.3.1 Schnee räumen, streuen Streustoff**
Schnee räumen, streuen Streustoff

Schnee auf Verkehrsfläche räumen, streuen, außerhalb und innerhalb der Baustelle, auf befestigter befahrbarer Fläche, streuen mit abstumpfenden Streustoffen zur Verringerung der Rutschgefahr, abgerechnet wird nach einmal gereinigter Fläche.
Menge: 2000,000 m2

### 2 TITEL BAUZWISCHENREINIGUNG

#### 2.1 BAUZWISCHENREINIGUNG

*Hinweis: HINWEIS BAUZWISCHENREINIGUNG*
HINWEIS BAUZWISCHENREINIGUNG

Bauzwischenreinigung während der Ausbauarbeiten, auf Anordnung der Objektüberwachung, Ausführung im Innen- und Außenraum.

Ausführung der Arbeiten nach Aufforderung durch die Bauleitung des AG. Umfang / Flächen der zu reinigenden Bereiche und zu entfernenden Materialien sind im Vorfeld der Arbeiten festzulegen und schriftlich zu dokumentieren.

**2.1.1 Bauzwischenreinigung Bodenflächen Innenraum**
Bauzwischenreinigung Bodenflächen Innenraum

Grobes Reinigen durch zusammenfegen und aufnehmen lose aufliegender, auch kleinteiliger Stoffe, Verschmutzungen, Restmaterialien, Verpackungen, Schutt etc. aufgenommene Stoffe sammeln, im Behälter des AN lagern, Behältergröße nach Wahl des AN, auf der Baustelle bereitstellen. Entsorgung gemäß den nachstehenden Beschrieben.

Ausführung in den Geschossen UG - 2.OG
Die Abrechnung erfolgt pro Arbeitsgang je m2
Menge: 7500,000 m2

**2.1.2 Bauzwischenreinigung Bodenflächen Außenraum**
Bauzwischenreinigung Bodenflächen Außenraum

Grobes Reinigen durch aufnehmen lose aufliegender, Verschmutzungen, Restmaterialien, Verpackungen, Schutt etc. aufgenommene Stoffe sammeln, im Behälter des AN lagern, Behältergröße nach Wahl des AN, auf der Baustelle bereitstellen. Entsorgung gemäß den nachstehenden Beschrieben.

Ausführung im Gelände und auf den Dachflächen
Die Abrechnung erfolgt pro Arbeitsgang je m2
Menge: 4000,000 m2

### 3 TITEL BAUENDREINIGUNG - BAUTEILORIENTIERT

#### 3.1 BODENBELÄGE

*Hinweis: Hinweis Gebäudereinigung - bauteilorientiert*
Hinweis Gebäudereinigung - bauteilorientiert

Nachstehend wird die Feinreinigung von Oberflächen und Einrichtungsgegenstände sowie die Fassadenreinigung ausgeschrieben.

**3.1.1 Reinigung und Einpflege neuer Bodenbelag - Beschichtung**
Reinigung und Einpflege neuer Bodenbelag - Beschichtung

Beseitigen von Bauverschmutzungen durch Saugen oder Kehren und anschließendem Nasswischen mit Zusatz eines lösemittelhaltigen Reinigers,
incl. Reinigung der Sockelbeschichtung und der Schrammborde.

Auftragen eines Wischpflegemittels auf Spezialseifen-, Wischwachs- oder Polymerbasis nach Herstellerangabe mit Wischmob auf saubere und trockene Belagsoberfläche in stärkerer Konzentration als für die Unterhaltsreinigung. Die fertige Lösung wird satt naß mit dem Wischmop oder ähnlichem Gerät aufgetragen und anschließend nicht zu trocken nachgewischt, damit eine Restfeuchte zur Pflegemittel-Filmbildung verbleibt.

Ausführung in der Tiefgarage sowie in den Kellerräumen, Technikräumen, Lagern und Fluren der Ebenen UG bis 2.OG tlw. auf geneigten Flächen mit bis zu 2 % Gefälle
Menge: 1154,000 m2

**3.1.2 Erneutes Naßwischen der Bodenbelag Beschichtung**
Erneutes Naßwischen der Bodenbelag Beschichtung

mit Zusatz eines Neutral- oder Alkoholreinigers.
Incl. Reinigung der Sockelbeschichtung.

Ausführung nur nach Anordnung durch die örtliche Objektüberwachung.
Menge: 577,000 m2

**3.1.3 Reinigung neuer Bodenbelag - Beton, flügelgeglättet**
Reinigung neuer Bodenbelag - Beton, flügelgeglättet

Beseitigen von Bauverschmutzungen durch Saugen oder Kehren und anschließendem Nasswischen.
Menge: 309,000 m2

**3.1.4 Erneutes Nasswischen des Bodenbelags - Beton, flügelgeglättet**
Erneutes Nasswischen des Bodenbelags - Beton, flügelgeglättet

Ausführung nur nach Anweisung durch die örtliche Objektüberwachung.
Menge: 155,000 m2

**3.1.5 Reinigen neuer Bodenbelag - Fliesen**
Reinigen neuer Bodenbelag - Fliesen

Reinigen durch Kehren und Nasswischen einschließlich Grundreinigungsmittel sowie Auspolieren der Flächen.

Für Fliesenbelag ein Zementschleierentferner und Einpflege mit einer wasser- und schmutzabweisende Spezialimprägnierung mit farbtonvertiefender Wirkung einsetzen. Die Richtqualität des Reinigungsmittels ist auf die vom Fliesenleger aufgebrachte Erstpflege abzustimmen, beim Polieren Kratzer zu vermeiden.

Ausführung auf den Bodenflächen der Sanitärräume sowie Treppenzwischen und -hauptpodeste der Ebenen UG bis 2.OG
Menge: 1547,000 m2

**3.1.6 Erneutes Nasswischen des Bodenbelags - Fliesen**
Erneutes Nasswischen des Bodenbelags - Fliesen

mit Zusatz eines Neutral- oder Alkoholreinigers.

Ausführung nur nach Anweisung durch die örtliche Objektüberwachung.
Menge: 774,000 m2

**3.1.7 Reinigen von Treppenstufen im Innenbereich - Fliesen**
Reinigen von Treppenstufen im Innenbereich - Fliesen

Erstreinigung und Imprägnierung wurde bauseits ausgeführt.

Reinigen durch Kehren und Nasswischen einschließlich Grundreinigungsmittel sowie Auspolieren der Flächen.

Für Fliesenbelag ein Zementschleierentferner und Einpflege mit einer wasser- und schmutzabweisende Spezialimprägnierung mit farbtonvertiefender Wirkung einsetzen. Die Richtqualität des Reinigungsmittels ist auf die vom Fliesenleger aufgebrachte Erstpflege abzustimmen, beim Polieren Kratzer zu vermeiden.

Auf den Flächen der Treppen-Läufe als Auftritt- und Stellstufen.

Ausführung in den Treppenhäuser in Bauteil 1 und 2 in den Ebenen UG bis 2.OG
Menge: 171,000 m2

**3.1.8 Erneutes Naßwischen der Treppenstufen**
Erneutes Naßwischen der Treppenstufen

mit Zusatz eines Neutral- oder Alkoholreinigers.

Ausführung nur nach Anweisung durch die örtliche Objektüberwachung.
Menge: 86,000 m2

**3.1.9 Reinigung neuer Bodenbelag - Linoleum**
Reinigung neuer Bodenbelag - Linoleum

Beseitigen von Bauverschmutzungen mittels Saugen und anschließendem Naßwischen mit Zusatz eines Neutral- oder Alkoholreinigers mit ph-Wert <10. Schmutzflotte aufnehmen und entsorgen. Mit klarem Wasser gründlich nachspülen. Polieren mit Einscheibenmaschine auf abgereinigtem Belag nach Herstellerangabe. Inkl. Sockel und Aufkantungen an Heizrohren etc., beim Wischen Kratzer zu vermeiden.

Bodenbelag Linoleum

Ausführung in den Nutzräumen in den Ebenen EG bis 2.OG
Menge: 288,000 m2

**3.1.10 Erneutes Naßwischen der Linoleum - Beläge**
Erneutes Naßwischen der Linoleum - Beläge

mit Zusatz eines Neutral- oder Alkoholreinigers (pH-Wert >10).
Inkl. Sockeln.

Ausführung nach besonderer Anweisung durch die örtliche Objektüberwachung.
Menge: 144,000 m2

**3.1.11 Reinigung neuer Bodenbelag - Teppich (Kugelgarn)**
Reinigung neuer Bodenbelag - Teppich (Kugelgarn)

Beseitigen von Bauverschmutzungen mittels leistungsstarkem Bürstenstaubsauger mit motorbetriebener Bürstenwalze nach Herstellervorschrift

inkl. Sockel

Ausführung in den Nutzräumen in den Ebenen 1. OG bis 2.OG
Menge: 1772,000 m2

**3.1.12 Erneutes Reinigen der Teppich - Beläge (Kugelgarn)**
Erneutes Reinigen der Teppich - Beläge (Kugelgarn)

mittels leistungsstarkem Bürstenstaubsauger mit motorbetriebener Bürstenwalze

inkl. Sockel

Ausführung nach besonderer Anweisung durch die örtliche Objektüberwachung.
Menge: 886,000 m2

**3.1.13 Sauberlaufzonen**
Sauberlaufzonen

Reinstreifer, rund oder eckig mit Nadelfilzstreifen und Streifenträgerprofilen aus Aluminium gründlich reinigen, Flecken entfernen und absaugen. (Die Sauberlaufmatten rauslegen und Nische abwischen und absaugen).
Menge: 21,000 m2

**3.1.14 Reinigung Rampe/Einfahrt Tiefgarage**
Reinigung Rampe/Einfahrt Tiefgarage

Bauverunreinigungen besenrein abkehren und beseitigen,
anfallendes Material wird Eigentum des AN und ist zu beseitigen.
Menge: 87,000 m2

**3.1.15 Reinigung Außenanlage Asphalt/Pflaster**
Reinigung Außenanlage Asphalt/Pflaster

Bauverunreinigungen besenrein abkehren und beseitigen,
anfallendes Material wird Eigentum des AN und ist zu beseitigen.
Menge: 43,000 m2

**3.1.16 Reinigung Außenanlage Dachterrasse/Loggia/Dachausstieg - Betonwerkstein**
Reinigung Außenanlage Dachterrasse/Loggia/Dachausstieg - Betonwerkstein

Bauverunreinigungen besenrein abkehren und beseitigen,
anfallendes Material wird Eigentum des AN und ist zu beseitigen.
Menge: 260,000 m2

#### 3.2 WÄNDE, DECKEN, TÜREN

**3.2.1 Reinigung Deckenflächen**
Reinigung Deckenflächen

Gipskarton, Betondecken gespachtelt und nicht gespachtelt, gestrichen, einschließlich aller Beleuchtungskörper und Installationen

Absaugen und von allem Feinstaub reinigen bzw. Verunreinigungen, Schutzfolien, Flecken beseitigen, feucht abwischen.

Behinderungen durch vorhandene Installationen sind einzukalkulieren.
Menge: 2680,000 m2

**3.2.2 Reinigung Holzwolle-Dämmstoffplatten Decke**
Reinigung Holzwolle-Dämmstoffplatten Decke

Zweischichtige, zementgebundene Holzwolle-Mehrschichtplatte mit Steinwollkern einschließlich aller Beleuchtungskörper und Installationen

Absaugen und von allem Feinstaub reinigen bzw. Verunreinigungen, Schutzfolien, Flecken beseitigen, feucht abwischen.

Behinderungen durch vorhandene Installationen sind einzukalkulieren.
Menge: 1034,000 m2

**3.2.3 Reinigung Heiz-Kühldecke**
Reinigung Heiz-Kühldecke

Heiz-Kühldecke aus beschichteten Aluminiumplatten (RAL 9010) einschließlich aller Installationen

Absaugen und von allem Feinstaub reinigen bzw. Verunreinigungen, Schutzfolien, Flecken beseitigen, feucht abwischen.

Fabrikat Zent Frenger, Typ Softline 4 o. glw.

Behinderungen durch vorhandene Installationen sind einzukalkulieren.
Menge: 453,000 m2

**3.2.4 Reinigung Decke mit Isopaneel-Verkleidung**
Reinigung Decke mit Isopaneel-Verkleidung

Deckenverkleidung aus Isopaneelen, Deckschale  aus Stahlblech,  einschließlich aller Beleuchtungskörper und Installationen

Absaugen und von allem Feinstaub reinigen bzw. Verunreinigungen, Schutzfolien, Flecken beseitigen, feucht abwischen.

Behinderungen durch vorhandene Installationen sind einzukalkulieren.
Menge: 16,000 m2

**3.2.5 Reinigung Wandflächen - Innenwände**
Reinigung Wandflächen - Innenwände

Gipskarton, Beton- und Mauerwerkswände gespachtelt und nicht gespachtelt, gestrichen, tapeziert, lasiert einschließlich aller Schalter, Steckdosen, Wandleuchten, Tableaus etc.

Absaugen und von allem Feinstaub reinigen bzw. Verunreinigungen, Schutzfolien, Flecken beseitigen, feucht abwischen.
Menge: 12815,000 m2

**3.2.6 Reinigung Wandflächen - Fliesen**
Reinigung Wandflächen - Fliesen

Gipskarton- , Betonwände gefliest, einschließlich aller Schalter, Steckdosen, Wandleuchten, Tableaus etc.

Absaugen und von allem Feinstaub reinigen bzw. Verunreinigungen, Schutzfolien, Flecken beseitigen, feucht abwischen und polieren.
Menge: 342,000 m2

**3.2.7 Reinigung Wandflächen - Holzwolle-Dämmstoffplatten**
Reinigung Wandflächen - Holzwolle-Dämmstoffplatten

Zweischichtige, zementgebundene Holzwolle-Mehrschichtplatte mit Steinwollkern einschließlich aller Schalter, Steckdosen, Wandleuchten, Tableaus etc.

Absaugen und von allem Feinstaub reinigen bzw. Verunreinigungen, Schutzfolien, Flecken beseitigen, feucht abwischen und polieren.
Menge: 361,000 m2

**3.2.8 Reinigung Wandflächen - Akustikpaneele**
Reinigung Wandflächen - Akustikpaneele

Vlieskaschierte Glaswolle-Wandabsorber absaugen und von allem Feinstaub reinigen bzw. Verunreinigungen, Schutzfolien, Flecken beseitigen, feucht abwischen und polieren.
Menge: 113,000 m2

**3.2.9 Reinigung Türanlage - Stahl/Holz**
Reinigung Türanlage - Stahl/Holz

Holzzarge mit Holztürblättern, Stahlzarge mit Holztürblättern sowie Stahlblechtüren, beschichtet oder lackiert

einschließlich Zargen und aller Beschäge: sorgfältig beidseitig Verunreinigungen, Schutzfolien, Flecken beseitigen, feuch abwischen, polieren bzw. mit einem Pflegemittel einlassen

Abrechnung nach Ansichtsfläche Türe einseitig.
Menge: 324,000 m2

**3.2.10 Reinigung Türanlage - Stahl/Glas**
Reinigung Türanlage - Stahl/Glas

Rohrrahmentüren mit verglasten Tür-, Oberlicht- und Seitenfelder, beschichtet oder lackiert

einschließlich Zargen und aller Beschäge: sorgfältig beidseitig Verunreinigungen, Schutzfolien, Aufkleber und Flecken beseitigen, feuch abwischen, jedoch nicht mit Scheuermittel, incl. Abziehen der Verglasung mit einer Klinge.

Abrechnung nach Ansichtsfläche Türe einseitig.
Menge: 188,000 m2

**3.2.11 Zulage für Reinigung Glasflächen mit P8B- Verglasung**
Zulage für Reinigung Glasflächen mit P8B- Verglasung

Zulage zu Pos. 3.2.10 für Reinigung einbruchsicherer Verglasung nach Vorgaben des Herstellers (spezielle Reinigungsmittel sowie -tücher)
Menge: 66,000 m2

**3.2.12 Reinigung Sektionaltor**
Reinigung Sektionaltor

Sektionaltor mehrteilig aus Aluminium mit Führungsschienen aus verzinktem Stahl

einschließlich aller Beschäge: sorgfältig beidseitig Verunreinigungen, Schutzfolien, Flecken beseitigen, feucht abwischen, polieren bzw. mit einem Pflegemittel einlassen.

Abrechnung nach Ansichtsfläche Tor einseitig
Menge: 16,000 m2

**3.2.13 Reinigung Innenfenster**
Reinigung Innenfenster

Innenfenster mit verglasten Öffnungsflügeln und feststehenden Seitenfeldern, aus Holz und/oder Aluminium, beschichtet oder lackiert

einschließlich Rahmen und aller Beschäge: sorgfältig beidseitig Verunreinigungen, Schutzfolien, Aufkleber und Flecken beseitigen, feuch abwischen, jedoch nicht mit Scheuermittel, incl. Abziehen der Verglasung mit einer Klinge.

Abrechnung nach Ansichtsfläche Innenfenster einseitig
Menge: 29,000 m2

**3.2.14 Reinigung Mobiltrennwand**
Reinigung Mobiltrennwand

verglast oder HPL beschichtet, einschl. aller Rahmen, Paneele, Profile, Deckleisten, Beschläge, etc.
sorgfältig beidseitig Verunreinigungen, Schutzfolien, Aufkleber, Zementschleier und Flecken beseitigen, waschen, jedoch nicht mit Scheuermittel. Incl. Abziehen der Verglasung mit einer Klinge.

Höhe bis ca. 3,50m
Abrechnung nach qm einfache Ansichtsfläche.
Menge: 54,000 m2

#### 3.3 FENSTER / FASSADEN

**3.3.1 Reinigung Holz-Aluminium Tür-, Fensterelemente**
Reinigung Holz-Aluminium Tür-, Fensterelemente

einschl. aller Rahmen, Behängen von Jalousien, vorgelagterten Prallscheiben, Paneele, Profile, Deckleisten, Beschläge, Gläser, Vorhangschienen, etc.

sorgfältig beidseitig Verunreinigungen, Schutzfolien, Aufkleber, Zementschleier und Flecken fachgerecht beseitigen, waschen, jedoch nicht mit Scheuermittel.
Incl. Abziehen der Verglasung mit einer Klinge.

Zugänglichkeit/Arbeitshöhe siehe beigefügte Planunterlagen
Abrechnung je qm Ansichtsfläche einseitig.
Menge: 661,000 m2

**3.3.2 Reinigung vorgehängte hinterlüftete Holz-Lamellen-Fassade**
Reinigung vorgehängte hinterlüftete Holz-Lamellen-Fassade

bestehend aus Trägerplatte als Holz-Werkstoffplatte d = 22mm und mit Elastomerlagern hinterlegter Fassadenlattung 40/40 bzw. 40/80 mm, im regelmäßigen Abstand von 20 mm vertikal auf Trägerplatte montiert.

Lamellenfassade mit weicher Bürste, Handfeger oder Besen in Faserrichtung des Holzes abkehren und von Staub, Spinnweben, Blättern und sonstigen Verunreingungen befreien.

Ausführung ohne bauseitiges Arbeitsgerüst
Ausführung nach schriftlicher Aufforderung durch die Objektüberwachung des AG
Menge: 1990,000 m2

**3.3.3 Montagebühne**
Montagebühne
inklusive An- und Abfahrt

Bühne ist so zu wählen, dass eine Reinigung auch im Bereich der an der Ostfassade vorhandenen Laubbäume und der im unmittelbaren Umfeld des Gebäudes vorhandenen Gefällesituation möglich ist (siehe beigefügter BE-Plan).
Menge: 5,000 d

#### 3.4 EINBAUTEN

**3.4.1 Treppen-/ Podestgeländer, Absturzsicherungen - innen/außen**
Treppen-/ Podestgeländer, Absturzsicherungen - innen/außen

im Innenbereich, Staketengeländer, Füllstäbe, Ober- und Untergurt aus Flachstahl, Obergurt parallel zu Treppenwangen, Untergurt dem Treppenverlauf folgend, Handlauf aus Rechteck-Vollholzprofil, lackiert, incl. Verbindungsblech (Treppenauge) und Befestigungen
Geländerhöhe ab OK- Belag = ca. 1,10 - 1,26 m

sorgfältig  Verunreinigungen, Schutzfolien, Aufkleber, Zementschleier und Flecken beseitigen, waschen, jedoch nicht mit Scheuermittel.
Menge: 104,000 m

**3.4.2 Handlauf Stahl/Holz**
Handlauf Stahl/Holz

Holz- oder Edelstahlhandlauf rechteckig und rund, h/b= ca. 160/40 bzw. d/b= ca. 40 mm inkl. Edelstahlhaltern aus Edelstahl- Rundprofil mit Rosette, Knicken und Endstücken.

sorgfältig  Verunreinigungen, Schutzfolien, Aufkleber, Zementschleier und Flecken beseitigen, waschen, jedoch nicht mit Scheuermittel.
Menge: 164,000 m

**3.4.3 Differenztreppen - innen**
Differenztreppen - innen

im Innenbereich, Treppe als Konstruktion aus Stahlblech (max. 4 Stufen) mit eingeschweißten Stufen (gerschlossen oder Gitterrost) und beidseitig angeschweißten Geländer
sorgfältig  Verunreinigungen, Schutzfolien, Aufkleber, Zementschleier und Flecken beseitigen, waschen, jedoch nicht mit Scheuermittel.
Menge: 2,000 St

**3.4.4 Differenztreppen - außen**
Differenztreppen - außen

im Außenbereich, Treppe als Konstruktion aus Stahlblech (max. 18 Stufen) mit eingeschweißten Stufen (gerschlossen oder Gitterrost) und beidseitig angeschweißten Geländer
sorgfältig  Verunreinigungen, Schutzfolien, Aufkleber, Zementschleier und Flecken beseitigen, waschen, jedoch nicht mit Scheuermittel.
Menge: 2,000 St

#### 3.5 AUFZÜGE

**3.5.1 Aufzug über 3 Geschosse, Bauteil A**
Aufzug über 3 Geschosse, Bauteil A

B / L / H . Aufzugskabine ca 1,10 / 1,40 / 2,20m
B / H Aufzugsportal ca. 1,20 / 2,28m
Aufzugskabine, Aufzugstüren etc.

alle sichtbaren Flächen sorgfältig von Verunreinigungen, Schutzfolien und Flecken befreien, abwischen und polieren.
Menge: 2,000 St

#### 3.6 ELEKTRO-, SANITÄR- UND HEIZUNGSOBJEKTE

**3.6.1 Sanitärobjekte WC/Urinal**
Sanitärobjekte WC/Urinal

entstauben, feucht/naß abwischen und trockenreiben und blank polieren incl. Rückwand, WC mit WC-Sitz /-Deckel, Betätigungsplatte Edelstahlteile, Haltergriffe, Toilettenpapierhalter, Toiletten-Bürsten und allen Installationsanschlüssen etc.

Allseitig Verunreinigungen, Schutzfolien und Flecken beseitigen, wischen, mit einem Pflegemittel einlassen und polieren.
Menge: 20,000 St

**3.6.2 Sanitärobjekte Behinderten WC**
Sanitärobjekte Behinderten WC

entstauben, feucht/naß abwischen und trockenreiben und blank polieren incl. Rückwand, WC mit WC-Sitz /-Deckel, Betätigungsplatte Klappsitz, Stützklappgriffen, Waschbecken, Spiegel, Seifenspender, Mülleimer, Handtuchhaken, Notruf-Zugschalter, Toilettenpapierhalter, Toiletten-Bürsten und allen Installationsanschlüssen etc.

Allseitig Verunreinigungen, Schutzfolien und Flecken beseitigen, wischen, mit einem Pflegemittel einlassen und polieren.
Menge: 4,000 St

**3.6.3 Sanitärobjekte Waschtisch**
Sanitärobjekte Waschtisch

entstauben, feucht/naß abwischen und trockenreiben und blank polieren der Edelstahlteile. incl.  Rückwand, Spiegel, Armaturen, Seifen- und Handdtuchspender und allen Installationsanschlüssen etc.

Allseitig Verunreinigungen, Schutzfolien und Flecken beseitigen, wischen, mit einem Pflegemittel einlassen und polieren.
Menge: 16,000 St

**3.6.4 Sanitärobjekte Dusche**
Sanitärobjekte Dusche

entstauben, feucht/naß abwischen und trockenreiben und blank polieren der Edelstahlteile. incl.  Rückwand, Armaturen, Brausehaltestange, Handbrause mit Schlauch, Handtuchhalter, Seifenspender, Duschvorhangschienen, Kleiderablagen und allen Installationsanschlüssen etc.

Allseitig Verunreinigungen, Schutzfolien und Flecken beseitigen, wischen, mit einem Pflegemittel einlassen und polieren.
Menge: 4,000 St

**3.6.5 Heizkörper (H/L/T bis 150 / 300 / 15 cm)**
Heizkörper (H/L/T bis 150 / 300 / 15 cm)

entstauben, Zwischenräume absaugen, feucht/naß abwischen und trockenreiben incl. Rückwand, Thermostat, Ventilen, sichtbaren Zu- und Ablaufrohrleitungen mit Rohrrosetten etc. und allen Installationsanschlüssen

Allseitig Verunreinigungen, Schutzfolien und Flecken beseitigen, wischen, mit einem Pflegemittel einlassen und polieren
Menge: 70,000 St

**3.6.6 Konvektoren (H/L/T bis 250 / 2500 / 400cm)**
Konvektoren (H/L/T bis 250 / 2500 / 400cm)

entstauben, Zwischenräume absaugen, feucht/naß abwischen und trockenreiben incl. Rückwand, Thermostat, Ventilen, sichtbaren Zu- und Ablaufrohrleitungen mit Rohrrosetten etc. und allen Installationsanschlüssen

Allseitig Verunreinigungen, Schutzfolien und Flecken beseitigen, wischen, mit einem Pflegemittel einlassen und polieren
Menge: 72,000 St

#### 3.7 INSTALLATIONEN

**3.7.1 Absaugen/Feuchtreinigung Lüftungskanäle**
Absaugen/Feuchtreinigung Lüftungskanäle

abstauben, absaugen und zusätzliche Feuchtreinigung,
Rechteck- und Rundrohre, diverse Querschnitte, Höhe bis 3,50 m über FFB.
Behinderungen durch andere vorhandene Installationen sind einzukalkulieren.
Menge: 600,000 m

**3.7.2 Absaugen/Feuchtreinigung Lüftungskanäle - Lüftungsauslässe**
Absaugen/Feuchtreinigung Lüftungskanäle - Lüftungsauslässe

Mehrkosten zu vorstehender Position - Absaugen/Feuchtreinigung Lüftungskanäle - für abstauben, absaugen und zusätzliche Feuchtreinigung von Abluftöffnungen (diverse Querschnitte), Höhe bis 3,00 m über FFB
Menge: 220,000 St

**3.7.3 Absaugen/Feuchtreinigung Leitungstrassen**
Absaugen/Feuchtreinigung Leitungstrassen

abstauben, absaugen und zusätzliche Feuchtreinigung,
diverse Querschnitte, Höhe bis 3,50 m über FFB.
Behinderungen durch andere vorhandene Installationen sind einzukalkulieren.
Menge: 500,000 m

**3.7.4 Absaugen/Feuchtreinigung Kabelpritschen**
Absaugen/Feuchtreinigung Kabelpritschen

abstauben, absaugen und zusätzliche Feuchtreinigung,
Breite bis 30 cm, Höhe bis 3,50 m über FFB.
Behinderungen durch andere vorhandene Installationen sind einzukalkulieren.
Menge: 560,000 m

#### 3.8 SONSTIGE

**3.8.1 Teeküche Sozialraum 1.OG**
Teeküche Sozialraum 1.OG

entstauben, feucht/naß abwischen und trockenreiben und blank polieren der Teeküche, L/H ca. 5,100/3,03 m, bestehend aus:

- Spülbecken, Arbeitsplatte, Ceranfeld, Oberschränke, technische Einbauten, sämtliche sichtbare Oberflächen
- Kühlschrank
- Möbiliar innen und außen umfänglich

inkl. Sanitärgegenstände wie Armaturen, Waschbecken etc.
Menge: 2,000 St

**3.8.2 Teeküche Sozialraum Stab 2.OG**
Teeküche Sozialraum Stab 2.OG

entstauben, feucht/naß abwischen und trockenreiben und blank polieren der Teeküche, L/H ca. 3,30/2,90 m, bestehend aus:

- Spülbecken, Arbeitsplatte, Ceranfeld, Oberschränke, technische Einbauten, sämtliche sichtbare Oberflächen
- Kühlschrank
- Möbiliar innen und außen umfänglich

inkl. Sanitärgegenstände wie Armaturen, Waschbecken etc.
Menge: 2,000 St

### 4 TITEL BAUENDREINIGUNG - BEREICHSORIENTIERT

#### 4.1 TREPPENHÄUSER

*Hinweis: Hinweis Gebäudereinigung - bereichsorientiert - Treppenhäuser*
Hinweis Gebäudereinigung - bereichsorientiert - Treppenhäuser

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe der örtlichen Bauüberwachung fachgerecht zu entfernen und entsorgen. Entsorgung über Titel Entsorgungslogistik. Transport der Materialien zum Entsorgungshof und sortenreine Sortierung sowie Einwurf in die jeweiligen Container ist im Preis einzukalkulieren.

**4.1.1 Erstreinigung Treppenhaus, Bauteil A (UG bis 2.OG)**
Erstreinigung Treppenhaus, Bauteil A (UG bis 2.OG)

sorgfältige Erstreinigung des kompletten Treppenhauses im Bauteil A vom Untergeschoss bis ins 2.OG incl. Vorräumen, Treppenläufe etc. Beseitigung von Schutzfolien, Aufkleber, Zementschleier und Flecken. Alle Einbauten fachgerecht von Staub absaugen und abwischen. Für Fliesenbelag ein Zementschleierentferner und Einpflege mit einer wasser- und schmutzabweisende Spezialimprägnierung mit farbtonvertiefender Wirkung einsetzen.

Ausführung in Abschnitten nach Abruf durch die örtliche Objektüberwachung

Planverweise:
ARC-GR-U1-BTA-5f10-Grundriss UG Bauteil A
ARC-GR-E0-BTA-5f05-Grundriss EG Bauteil A
ARC-GR-E1-BTA-5f05-Grundriss 1.OG Bauteil A
ARC-GR-E2-BTA-5f05-Grundriss 2.OG Bauteil A
ARC-DT-XX-201-5f02-Treppe1

| TRH 01 - BAUTEIL A |  | 121,32 m² |
| --- | --- | --- |
|  | TRH 01 UG | 31,07 m² |
|  | TRH 01 EG | 29,64 m² |
|  | TRH 01 1.OG | 30,17 m² |
|  | TRH 01 2.OG | 30,44 m² |

Bodenflächen  Fliesenbelag, Sauberlaufmatten

Deckenflächen  Betondecke gespachtelt oder GK Decke deckend gestrichen, Treppenuntersichten aus
  StB, gespachtelt,
  incl.sämtlicher Deckeneinbauten wie Leuchten,  Lüftungsauslässe, Melder, Reviklappen etc.

Wandflächen  Betonwände, lasiert, incl. sämtlicher
  Wandeinbauten wie Leuchten,
  Lüftungsausläse, Melder, Revisionsöffnungen,
  Briefkasten,  etc.

Eingangstüren/Fassade  Pfosten-Riegel-Fassade, inkl. Eingangstürele  ment 1-flüglich. Oberfläche innen Holz, außen  Alu eloxiert, Gesamthöhe bis 3,00 m
  Türelement als Stahl-Glas-Türe in PR-Fassade  integriert
  Elementfenster Holz-Alu und Entrauchungsöffnungen

Innentüren  Aufzugstüren, Edelstahl gebürstet
  Stahl-Rohrrahmentüren mit Glasfüllung und
  Blockzarge, deckend beschichtet. Gesamthöhe  bis 3,00 m

Einbauten  Sämtliche Elektrogegenstände (Leuchten, Taster, Steckdosen, Aufzugsanzeige, Sicherungskästen) etc., Wandhydranten, Holzhandlauf,
  Staketengeländer.

Behinderungen durch vorhandene Installationen sind einzukalkulieren.
Menge: 1,000 St

**4.1.2 Zweitreinigung Treppenhaus, Bauteil A (UG bis 2.OG)**
Zweitreinigung Treppenhaus, Bauteil A (UG bis 2.OG)

sorgfältige Erstreinigung des kompletten Treppenhauses im Bauteil A vom Untergeschoss bis ins 2.OG incl. Vorräumen, Treppenläufe etc. Beseitigung von Schutzfolien, Aufkleber, Zementschleier und Flecken sowie fachgerechte Reinigung aller Verglasungen (innen und außen). Hartnäckige Verschmutzungen der Glasoberflächen durch einweichen entfernen, ggf. Gläser mit einer Klinge abziehen. Alle Einbauten fachgerecht von Staub absaugen und abwischen. Für Fliesenbelag ein Zementschleierentferner und Einpflege mit einer wasser- und schmutzabweisende Spezialimprägnierung mit farbtonvertiefender Wirkung einsetzen.

Ausführung in Abschnitten nach Abruf durch die örtliche Objektüberwachung, am Tag der Übergabe sind alle Bodenflächen nochmals feucht durchzuwischen.

Planverweise:
ARC-GR-U1-BTA-5f10-Grundriss UG Bauteil A
ARC-GR-E0-BTA-5f05-Grundriss EG Bauteil A
ARC-GR-E1-BTA-5f05-Grundriss 1.OG Bauteil A
ARC-GR-E2-BTA-5f05-Grundriss 2.OG Bauteil A
ARC-DT-XX-201-5f02-Treppe1

| TRH 01 - BAUTEIL A |  | 121,32 m² |
| --- | --- | --- |
|  | TRH 01 UG | 31,07 m² |
|  | TRH 01 EG | 29,64 m² |
|  | TRH 01 1.OG | 30,17 m² |
|  | TRH 01 2.OG | 30,44 m² |

Bodenflächen  Fliesenbelag, Sauberlaufmatten

Deckenflächen  Betondecke gespachtelt oder GK Decke deckend gestrichen, Treppenuntersichten aus
  StB, gespachtelt,
  incl.sämtlicher Deckeneinbauten wie Leuchten,  Lüftungsauslässe, Melder, Reviklappen etc.

Wandflächen  Betonwände, lasiert, incl. sämtlicher
  Wandeinbauten wie Leuchten,
  Lüftungsausläse, Melder, Revisionsöffnungen,
  Briefkasten,  etc.

Eingangstüren/Fassade  Pfosten-Riegel-Fassade, inkl. Eingangstürele  ment 1-flüglich. Oberfläche innen Holz, außen  Alu eloxiert, Gesamthöhe bis 3,00 m
  Türelement als Stahl-Glas-Türe in PR-Fassade  integriert
  Elementfenster Holz-Alu und Entrauchungsöffnungen

Innentüren  Aufzugstüren, Edelstahl gebürstet
  Stahl-Rohrrahmentüren mit Glasfüllung und
  Blockzarge, deckend beschichtet. Gesamthöhe  bis 3,00 m

Einbauten  Sämtliche Elektrogegenstände (Leuchten, Taster, Steckdosen, Aufzugsanzeige, Sicherungskästen) etc., Wandhydranten, Holzhandlauf,
  Staketengeländer.

Behinderungen durch vorhandene Installationen sind einzukalkulieren.
Menge: 1,000 St

**4.1.3 Erstreinigung Treppenhaus, Bauteil B (UG bis 1.OG)**
Erstreinigung Treppenhaus, Bauteil B (UG bis 1.OG)

sorgfältige Erstreinigung des kompletten Treppenhauses im Bauteil B vom Untergeschoss bis ins 1.OG incl. Vorräumen, Treppenläufe etc. Beseitigung von Schutzfolien, Aufkleber, Zementschleier und Flecken. Alle Einbauten fachgerecht von Staub absaugen und abwischen. Für Fliesenbelag ein Zementschleierentferner und Einpflege mit einer wasser- und schmutzabweisende Spezialimprägnierung mit farbtonvertiefender Wirkung einsetzen.

Ausführung in Abschnitten nach Abruf durch die örtliche Objektüberwachung

Planverweise:
ARC-GR-U1-BTB-5f10-Grundriss UG Bauteil B
ARC-GR-E0-BTB-5f05-Grundriss EG Bauteil B
ARC-GR-E1-BTB-5f05-Grundriss 1.OG Bauteil B
ARC-DT-XX-202-5f01-Treppe2

| TRH 02 - BAUTEIL B |  | 59,28 m² |
| --- | --- | --- |
|  | TRH 02 UG | 19,76 m² |
|  | TRH 02 EG | 19,76 m² |
|  | TRH 02 1.OG | 19,76 m² |

Bodenflächen  Fliesenbelag, Sauberlaufmatten

Deckenflächen  Betondecke gespachtelt oder GK Decke deckend gestrichen, Treppenuntersichten aus
  StB, gespachtelt,
  incl.sämtlicher Deckeneinbauten wie Leuchten,  Lüftungsauslässe, Melder, Reviklappen etc.

Wandflächen  Betonwände, lasiert, incl. sämtlicher
  Wandeinbauten wie Leuchten,
  Lüftungsausläse, Melder, Revisionsöffnungen,
  Briefkasten,  etc.

Eingangstüren/Fassade  Zweigeschossige Pfosten-Riegel-Fassade, inkl.  Eingangstürelement 1-flüglich. Oberfläche
  innen Holz, außen Alu eloxiert, Gesamthöhe
  bis 3,50 m im EG und 3,00 m im 1.OG
  Türelement als Stahl-Glas-Türe in PR-Fassade  integriert
  inkl. Entrauchungsöffnung

Innentüren  Stahl-Rohrrahmentüren mit Glasfüllung und
  Blockzarge, deckend beschichtet. Gesamthöhe  bis 2,75 m

Einbauten  Sämtliche Elektrogegenstände (Leuchten, Taster, Steckdosen, Aufzugsanzeige, Sicherungskästen) etc., Wandhydranten, Holzhandlauf,
  Staketengeländer.

Behinderungen durch vorhandene Installationen sind einzukalkulieren.
Menge: 1,000 St

**4.1.4 Zweitreinigung Treppenhaus, Bauteil B (UG bis 1.OG)**
Zweitreinigung Treppenhaus, Bauteil B (UG bis 1.OG)

sorgfältige Erstreinigung des kompletten Treppenhauses im Bauteil B vom Untergeschoss bis ins 1.OG incl. Vorräumen, Treppenläufe etc. Beseitigung von Schutzfolien, Aufkleber, Zementschleier und Flecken sowie fachgerechte Reinigung aller Verglasungen (innen und außen). Hartnäckige Verschmutzungen der Glasoberflächen durch einweichen entfernen, ggf. Gläser mit einer Klinge abziehen. Alle Einbauten fachgerecht von Staub absaugen und abwischen. Für Fliesenbelag ein Zementschleierentferner und Einpflege mit einer wasser- und schmutzabweisende Spezialimprägnierung mit farbtonvertiefender Wirkung einsetzen.

Ausführung in Abschnitten nach Abruf durch die örtliche Objektüberwachung, am Tag der Übergabe sind alle Bodenflächen nochmals feucht durchzuwischen.

Planverweise:
ARC-GR-U1-BTB-5f10-Grundriss UG Bauteil B
ARC-GR-E0-BTB-5f05-Grundriss EG Bauteil B
ARC-GR-E1-BTB-5f05-Grundriss 1.OG Bauteil B
ARC-DT-XX-202-5f01-Treppe2

| TRH 02 - BAUTEIL B |  | 59,28 m² |
| --- | --- | --- |
|  | TRH 02 UG | 19,76 m² |
|  | TRH 02 EG | 19,76 m² |
|  | TRH 02 1.OG | 19,76 m² |

Bodenflächen  Fliesenbelag, Sauberlaufmatten

Deckenflächen  Betondecke gespachtelt oder GK Decke deckend gestrichen, Treppenuntersichten aus
  StB, gespachtelt,
  incl.sämtlicher Deckeneinbauten wie Leuchten,  Lüftungsauslässe, Melder, Reviklappen etc.

Wandflächen  Betonwände, lasiert, incl. sämtlicher
  Wandeinbauten wie Leuchten,
  Lüftungsausläse, Melder, Revisionsöffnungen,
  Briefkasten,  etc.

Eingangstüren/Fassade  Zweigeschossige Pfosten-Riegel-Fassade, inkl.  Eingangstürelement 1-flüglich. Oberfläche
  innen Holz, außen Alu eloxiert, Gesamthöhe
  bis 3,50 m im EG und 3,00 m im 1.OG
  Türelement als Stahl-Glas-Türe in PR-Fassade  integriert
  inkl. Entrauchungsöffnung

Innentüren  Stahl-Rohrrahmentüren mit Glasfüllung und
  Blockzarge, deckend beschichtet. Gesamthöhe  bis 2,75 m

Einbauten  Sämtliche Elektrogegenstände (Leuchten, Taster, Steckdosen, Aufzugsanzeige, Sicherungskästen) etc., Wandhydranten, Holzhandlauf,
  Staketengeländer.

Behinderungen durch vorhandene Installationen sind einzukalkulieren.
Menge: 1,000 St

#### 4.2 TIEFGARAGE

*Hinweis: Hinweis Gebäudereinigung - bereichsorientiert - Tiefgarage*
Hinweis Gebäudereinigung - bereichsorientiert - Tiefgarage

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

Bei den in der jeweiligen Positionen angeführten Bauteilen werden alle Fenster, Fenstertüren, Glasflächen, Fensterbänke, Fenstergeländer etc. fachgerecht gereinigt. Für alle Bauteile Herstellerangaben beachten.

Abdeck-, Schutzmaterialien sind nach Freigabe durch die örtliche Bauüberwachung fachgerecht zu entfernen und zu entsorgen. Entsorgung über Titel Entsorgungslogistik. Transport der Materialien zum Entsorgungshof und sortenreine Sortierung sowie Einwurf in die jeweiligen Container ist im Preis einzukalkulieren.

**4.2.1 Erstreinigung Tiefgarage**
Erstreinigung Tiefgarage

sorgfältige Erstreinigung der kompletten Tiefgarage UG Ausführung in Abschnitten nach Abruf durch die örtliche Objektüberwachung.

Planverweis
ARC-GR-U1-BTA-5f10-Grundriss UG Bauteil A
ARC-GR-U1-BTB-5f10-Grundriss UG Bauteil B

| TIEFGARAGE UG |  | 369,21 m² |
| --- | --- | --- |
|  | Parkplätze barrierefrei | 19,14 m² |
|  | Verkehrsfläche Parkplätze | 217,96 m² |
|  | Parkplätze | 114,58 m² |
|  | Farräder | 17,53 m² |

Bodenflächen  Beschichtung OS 8

Deckenflächen  STB-Decken, gedämmt mit Holzwolleplatte

Wandflächen  STB-/ Mauerwerkswände, gedämmt Holzwolleplatte
  STB- Stützen

Innentüren  Stahltürblatt mit Stahlumfassungszargen,
  deckend beschichtet, incl. Beschläge
  Stahl-Rohrrahmentüren mit Glasfüllung

Einbauten  sämtliche Elektrogegenstände (Leuchten, Taster, Steckdosen, Sicherungskästen) etc.
  Haustechnische Installationen (Lüftungs-, Heizungsanlagen, incl. Leitungen, Pumpen, Armaturen, Schaltschränke  sowie Verkabelung, Elektrotrassen, Lüftungskanäle etc.)
  Verdunstungsrinne Tiefgaragenentwässerung

Behinderungen durch vorhandene Installationen sind einzukalkulieren.
Menge: 1,000 St

**4.2.2 Zweitreinigung Tiefgarage**
Zweitreinigung Tiefgarage

sorgfältige Erstreinigung der kompletten Tiefgarage UG Ausführung in Abschnitten nach Abruf durch die örtliche Objektüberwachung.

Planverweis
ARC-GR-U1-BTA-5f10-Grundriss UG Bauteil A
ARC-GR-U1-BTB-5f10-Grundriss UG Bauteil B

| TIEFGARAGE UG |  | 369,21 m² |
| --- | --- | --- |
|  | Parkplätze barrierefrei | 19,14 m² |
|  | Verkehrsfläche Parkplätze | 217,96 m² |
|  | Parkplätze | 114,58 m² |
|  | Farräder | 17,53 m² |

Bodenflächen  Beschichtung OS 8

Deckenflächen  STB-Decken, gedämmt mit Holzwolleplatte

Wandflächen  STB-/ Mauerwerkswände, gedämmt Holzwolleplatte
  STB- Stützen

Innentüren  Stahltürblatt mit Stahlumfassungszargen,
  deckend beschichtet, incl. Beschläge
  Stahl-Rohrrahmentüren mit Glasfüllung

Einbauten  sämtliche Elektrogegenstände (Leuchten, Taster, Steckdosen, Sicherungskästen) etc.
  Haustechnische Installationen (Lüftungs-, Heizungsanlagen, incl. Leitungen, Pumpen, Armaturen, Schaltschränke  sowie Verkabelung, Elektrotrassen, Lüftungskanäle etc.)
  Verdunstungsrinne Tiefgaragenentwässerung

Behinderungen durch vorhandene Installationen sind einzukalkulieren.
Menge: 1,000 St

#### 4.3 RÄUME UNTERGESCHOSS

*Hinweis: Hinweis Gebäudereinigung - bereichsorientiert - Untergeschoss*
Hinweis Gebäudereinigung - bereichsorientiert - Untergeschoss

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe die örtliche Bauüberwachung fachgerecht zu entfernen und entsorgen. Entsorgung über Titel Entsorgungslogistik. Transport der Materialien zum Entsorgungshof und sortenreine Sortierung sowie Einwurf in die jeweiligen Container ist im Preis einzukalkulieren..

*Hinweis: TECHNIK-, FLUR- UND NEBENRÄUME UG*

**4.3.1 Erstreinigung Technik-, Flur-, Nebenräume UG**
Erstreinigung Technik-, Flur-, Nebenräume UG

sorgfältige Erstreinigung der Technik-, Flur-- und Nebenräume. Ausführung in Abschnitten nach Abruf durch die örtliche Objektüberwachung

Planverweis
ARC-GR-U1-BTA-5f10-Grundriss UG Bauteil A
ARC-GR-U1-BTB-5f10-Grundriss UG Bauteil B

| Technik-, Flur-, Nebenräume UG |  | 207,09 m² |
| --- | --- | --- |
| R 004 | HA Wasser | 9,06 m² |
| R 005 | HA Elektro | 8,95 m² |
| R 006 | Technik Heizung | 48,96 m² |
| R 007 | BMZ/BMA | 4,23 m² |
| R 008 | Treibstofflager | 26,89 m² |
| R 009 | NEA | 21,98 m² |
| R 010 | Technik ELT 2 | 4,49 m² |
| R 001 | Putzraum | 10,90 m² |
| R 002 | Kellerraum | 19,65 m² |
| R 003 | Technik ELT 1 | 8,32 m² |
|  | Technik Flur BT A | 15,24 m² |
|  | Technik ELT 3 BT A | 2,31 m² |
|  | Schacht 1 BT A | 4,38 m² |
|  | Flur 01 BT A | 16,77 m² |
|  | Flur 02 BT B | 4,96 m² |

Bodenflächen  Beschichtung, Fliesenbelag, Gitterroste

Deckenflächen  STB-Decken, Holzwolleplatten, GK-Decken  deckend gestrichen.

Wandflächen  STB-/ Mauerwerkswände, GK-Schotts
  deckend gestrichen

Außentüren  Stahltürblatt mit Stahlumfassungszargen, deckend beschichtet, incl. Beschläge

Innentüren  Stahltürblatt mit Stahlumfassungszargen,
  deckend beschichtet, incl. Beschläge.
  Stahl-Rohrrahmentüren mit Glasfüllung

Einbauten  sämtliche Elektrogegenstände (Leuchten, Taster, Steckdosen, Sicherungskästen) etc.
  Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Bodenvertiefungen für Pumpensümpfe, Podeste etc. inkl. deren Gitterrostabdeckungen sind auszusaugen, feucht zu wischen und trocken zu reiben einschließlich abheben und späteres wieder einbauen der Gitterroste.

Behinderungen durch vorhandene Installationen sind einzukalkulieren.
Menge: 1,000 St

**4.3.2 Zweitreinigung Technik-, Flur-, Nebenräume UG**
Zweitreinigung Technik-, Flur-, Nebenräume UG

sorgfältige Zweitreinigung der Technik-, Flur-- und Nebenräume. Ausführung in Abschnitten nach Abruf durch die örtliche Objektüberwachung, am Tag der Übergabe sind alle Bodenflächen nochmal feucht durchzuwischen.

Planverweis
ARC-GR-U1-BTA-5f10-Grundriss UG Bauteil A
ARC-GR-U1-BTB-5f10-Grundriss UG Bauteil B

| Technik-, Flur-, Nebenräume UG |  | 207,09 m² |
| --- | --- | --- |
| R 004 | HA Wasser | 9,06 m² |
| R 005 | HA Elektro | 8,95 m² |
| R 006 | Technik Heizung | 48,96 m² |
| R 007 | BMZ/BMA | 4,23 m² |
| R 008 | Treibstofflager | 26,89 m² |
| R 009 | NEA | 21,98 m² |
| R 010 | Technik ELT 2 | 4,49 m² |
| R 001 | Putzraum | 10,90 m² |
| R 002 | Kellerraum | 19,65 m² |
| R 003 | Technik ELT 1 | 8,32 m² |
|  | Technik Flur BT A | 15,24 m² |
|  | Technik ELT 3 BT A | 2,31 m² |
|  | Schacht 1 BT A | 4,38 m² |
|  | Flur 01 BT A | 16,77 m² |
|  | Flur 02 BT B | 4,96 m² |

Bodenflächen  Beschichtung, Fliesenbelag, Gitterroste

Deckenflächen  STB-Decken, Holzwolleplatten, GK-Decken  deckend gestrichen.

Wandflächen  STB-/ Mauerwerkswände, GK-Schotts
  deckend gestrichen

Außentüren  Stahltürblatt mit Stahlumfassungszargen, deckend beschichtet, incl. Beschläge

Innentüren  Stahltürblatt mit Stahlumfassungszargen,
  deckend beschichtet, incl. Beschläge.
  Stahl-Rohrrahmentüren mit Glasfüllung

Einbauten  sämtliche Elektrogegenstände (Leuchten, Taster, Steckdosen, Sicherungskästen) etc.
  Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Bodenvertiefungen für Pumpensümpfe, Podeste etc. inkl. deren Gitterrostabdeckungen sind auszusaugen, feucht zu wischen und trocken zu reiben einschließlich abheben und späteres wieder einbauen der Gitterroste.

Behinderungen durch vorhandene Installationen sind einzukalkulieren.
Menge: 1,000 St

#### 4.4 RÄUME ERDGESCHOSS

*Hinweis: Hinweis Gebäudereinigung - bereichsorientiert - Erdgeschoss*
Hinweis Gebäudereinigung - bereichsorientiert - Erdgeschoss

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe die örtliche Bauüberwachung fachgerecht zu entfernen und entsorgen. Entsorgung über Titel Entsorgungslogistik. Transport der Materialien zum Entsorgungshof und sortenreine Sortierung sowie Einwurf in die jeweiligen Container ist im Preis einzukalkulieren..

*Hinweis: TECHNIK-, FLUR- UND NEBENRÄUME EG*

**4.4.1 Erstreinigung Technik-, Flur-, Nebenräume EG**
Erstreinigung Technik-, Flur-, Nebenräume EG

sorgfältige Erstreinigung der Technik-, Flur-- und Nebenräume. Ausführung in Abschnitten nach Abruf durch die örtliche Objektüberwachung

Planverweis
ARC-GR-EG-BTA-5f05-Grundriss EG Bauteil A
ARC-GR-EG-BTB-5f05-Grundriss EG Bauteil B

| Technik-, Flur-, Nebenräume EG |  | 284,94 m² |
| --- | --- | --- |
| R 101 | Putzraum | 5,84 m² |
| R 102 | Müllraum | 7,06 m² |
| R 104 | Lager | 23,40 m² |
| R 105 | Archiv | 27,06 m² |
|  | Flur 04 | 31,32 m² |
|  | Foyer EG | 38,96 m² |
| R 112 | Technik Lüftung | 88,72 m² |
| R 113 | Technik Klima | 37,95 m² |
| R 114 | USV 1 | 5,21 m² |
| R 115 | USV 3 | 5,07 m² |
| R 116 | USV 2 | 5,02 m² |
|  | Schacht 1 | 4,42 m² |
|  | Schacht 2 | 4,91 m² |

Bodenflächen  Beschichtung, Fliesenbelag, Gitterroste

Deckenflächen  STB-Decken, Holzwolleplatten, Akustikdecken,  GK-Decken deckend gestrichen.

Wandflächen  STB-/ Mauerwerkswände tlw. lasiert,
  GK-Wände deckend gestrichen, Alu-Paneele
  beschichtet, Akustikdämmplatten, Fliesen

Außentüren/Fassade  Pfosten-Riegel-Fassade, inkl. Eingangstürelement 1-flüglich. Oberfläche innen Holz, außen Alu eloxiert, Gesamthöhe bis 3,00 m, Stahltürblatt mit Stahlumfassungszargen, deckend beschichtet, incl. Beschläge

Innentüren  Stahltürblatt mit Stahlumfassungszargen,
  deckend beschichtet, incl. Beschläge.
  Stahl-Rohrrahmentüren mit Glasfüllung
  Holztürblätter mit Stahl- Umfassungs- oder Eckzargen

Einbauten  sämtliche Elektrogegenstände (Leuchten, Taster, Steckdosen, Sicherungskästen) etc.
  Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Podeste etc. inkl. deren Gitterrostabdeckungen sind auszusaugen, feucht zu wischen und trocken zu reiben einschließlich abheben und späteres wieder einbauen der Gitterroste.

Behinderungen durch vorhandene Installationen sind einzukalkulieren.
Menge: 1,000 St

**4.4.2 Zweitreinigung Technik-, Flur-, Nebenräume EG**
Zweitreinigung Technik-, Flur-, Nebenräume EG

sorgfältige Zweitreinigung der Technik-, Flur- und Nebenräume. Ausführung in Abschnitten nach Abruf durch die örtliche Objektüberwachung, am Tag der Übergabe sind alle Bodenflächen nochmal feucht durchzuwischen.

Planverweis
ARC-GR-EG-BTA-5f05-Grundriss EG Bauteil A
ARC-GR-EG-BTB-5f05-Grundriss EG Bauteil B

| Technik-, Flur-, Nebenräume EG |  | 284,94 m² |
| --- | --- | --- |
| R 101 | Putzraum | 5,84 m² |
| R 102 | Müllraum | 7,06 m² |
| R 104 | Lager | 23,40 m² |
| R 105 | Archiv | 27,06 m² |
|  | Flur 04 | 31,32 m² |
|  | Foyer EG | 38,96 m² |
| R 112 | Technik Lüftung | 88,72 m² |
| R 113 | Technik Klima | 37,95 m² |
| R 114 | USV 1 | 5,21 m² |
| R 115 | USV 3 | 5,07 m² |
| R 116 | USV 2 | 5,02 m² |
|  | Schacht 1 | 4,42 m² |
|  | Schacht 2 | 4,91 m² |

Bodenflächen  Beschichtung, Fliesenbelag, Gitterroste

Deckenflächen  STB-Decken, Holzwolleplatten, Akustikdecken,  GK-Decken deckend gestrichen.

Wandflächen  STB-/ Mauerwerkswände tlw. lasiert,
  GK-Wände deckend gestrichen, Alu-Paneele
  beschichtet, Akustikdämmplatten, Fliesen

Außentüren/Fassade  Pfosten-Riegel-Fassade, inkl. Eingangstürelement 1-flüglich. Oberfläche innen Holz, außen Alu eloxiert, Gesamthöhe bis 3,00 m, Stahltürblatt mit Stahlumfassungszargen, deckend beschichtet, incl. Beschläge

Innentüren  Stahltürblatt mit Stahlumfassungszargen,
  deckend beschichtet, incl. Beschläge.
  Stahl-Rohrrahmentüren mit Glasfüllung
  Holztürblätter mit Stahl- Umfassungs- oder Eckzargen

Einbauten  sämtliche Elektrogegenstände (Leuchten, Taster, Steckdosen, Sicherungskästen) etc.
  Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Podeste etc. inkl. deren Gitterrostabdeckungen sind auszusaugen, feucht zu wischen und trocken zu reiben einschließlich abheben und späteres wieder einbauen der Gitterroste.

Behinderungen durch vorhandene Installationen sind einzukalkulieren.
Menge: 1,000 St

**4.4.3 Erstreinigung Serverräume EG**
Erstreinigung Serverräume EG

sorgfältige Erstreinigung der Serverräume inkl. Vorraum. Ausführung in Abschnitten nach Abruf durch die örtliche Objektüberwachung

Planverweis
ARC-GR-EG-BTA-5f05-Grundriss EG Bauteil A

| Serverräume EG |  | 143,90 m² |
| --- | --- | --- |
| R 117 | Serverraum 2 | 64,66 m² |
| R 118 | Serverraum 1 | 65,45 m² |
|  | Flur 03 | 13,79 m² |

Bodenflächen  Doppelboden mit Linoleumbelag, inkl.
  Reinigung Installationsraum unter
  Doppelbodenplatten

Deckenflächen  Akustikdeckenplatten

Wandflächen  STB-/ Mauerwerkswände tlw. verputzt,
  Akustikdämmplatten

Innentüren  Stahltürblatt mit Stahlumfassungszargen,
  deckend beschichtet, incl. Beschläge.
  Holztürblätter mit Stahl- Umfassungs- oder Eckzargen

Einbauten  sämtliche Elektrogegenstände (Leuchten, Taster, Steckdosen, Sicherungskästen, Schaltschränke) etc. Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Hohlräume der Doppelböden inkl. UK und Bodenplatten sind auszusaugen, feucht zu wischen und trocken zu reiben einschließlich abheben und späteres wieder einbauen der Platten soweit für Reinigung erforderlich.

Behinderungen durch vorhandene Installationen sind einzukalkulieren.
Menge: 1,000 St

**4.4.4 Zweitreinigung Serverräume EG**
Zweitreinigung Serverräume EG

sorgfältige Zweitreinigung der Serverräume inkl. Vorraum. Ausführung in Abschnitten nach Abruf durch die örtliche Objektüberwachung, am Tag der Übergabe sind alle Bodenflächen nochmal feucht durchzuwischen.

Planverweis
ARC-GR-EG-BTA-5f05-Grundriss EG Bauteil A

| Serverräume EG |  | 143,90 m² |
| --- | --- | --- |
| R 117 | Serverraum 2 | 64,66 m² |
| R 118 | Serverraum 1 | 65,45 m² |
|  | Flur 03 | 13,79 m² |

Bodenflächen  Doppelboden mit Linoleumbelag, inkl.
  Reinigung Installationsraum unter
  Doppelbodenplatten

Deckenflächen  Akustikdeckenplatten

Wandflächen  STB-/ Mauerwerkswände tlw. verputzt,
  Akustikdämmplatten

Innentüren  Stahltürblatt mit Stahlumfassungszargen,
  deckend beschichtet, incl. Beschläge.
  Holztürblätter mit Stahl- Umfassungs- oder Eckzargen

Einbauten  sämtliche Elektrogegenstände (Leuchten, Taster, Steckdosen, Sicherungskästen, Schaltschränke) etc. Heizkörper nach Planeintrag
  Haustechnische Installationen (Lüftungs-, Heizungsanlagen, incl. Leitungen, Pumpen, Armaturen, Schaltschränke  sowie Verkabelung, Elektrotrassen, Lüftungskanäle etc.)
  Flächen außen absaugen und feucht abwischen und trocken abreiben. Halterungen, Anschlussleitungen und Dosen sind wie vorbeschrieben mitzureinigen. Zusätzlich sind sämtliche Leitungen, Pumpen, Geräte, Schaltschränke einschließlich Halter usw. auszusaugen, feucht zu wischen und trocken zu reiben, einschließlich Ventile, Armaturen, freiliegende Rohrleitungen, Rohrrosetten, Verunreinigungen.

Sonstiges  Hohlräume der Doppelböden inkl. UK und Bodenplatten sind auszusaugen, feucht zu wischen und trocken zu reiben einschließlich abheben und späteres wieder einbauen der Platten soweit für Reinigung erforderlich.

Behinderungen durch vorhandene Installationen sind einzukalkulieren.
Menge: 1,000 St

*Hinweis: UMKLEIDEN UND SANITÄRRÄUME*

**4.4.5 Erstreinigung Umkleiden und Sanitärräume EG**
Erstreinigung Umkleiden und Sanitärräume EG

sorgfältige Erstreinigung der Umkleiden und Sanitärräume. Ausführung in Abschnitten nach Abruf durch die örtliche Objektüberwachung

Planverweis
ARC-GR-EG-BTB-5f05-Grundriss EG Bauteil B

| Umkleiden und Sanitärräume EG |  | 109,23 m² |
| --- | --- | --- |
| R 103 | WC barrierefrei | 9,65 m² |
| R 108 | Umkleide Herren | 40,03 m² |
| R 109 | Sanitär Herren | 8,98 m² |
| R 110 | Sanitär Damen | 9,31 m² |
| R 111 | Umkleide Damen | 41,26 m² |

Bodenflächen  Fliesenbelag

Deckenflächen  GK-Decken deckend gestrichen.

Wandflächen  STB-/ Mauerwerkswände verputzt und
  gestrichen,
  GK-Wände deckend gestrichen,
  Fliesen

Außentüren/Fassade  Holz-Alu-Elementfenster, Oberfläche innen Holz, außen Alu eloxiert

Innentüren  Stahltürblatt mit Stahlumfassungszargen,
  deckend beschichtet, incl. Beschläge.
  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

**4.4.6 Zweitreinigung Umkleiden und Sanitärräume EG**
Zweitreinigung Umkleiden und Sanitärräume EG

sorgfältige Zweitreinigung der Umkleiden und Sanitärräume. Ausführung in Abschnitten nach Abruf durch die örtliche Objektüberwachung, am Tag der Übergabe sind alle Bodenflächen nochmal feucht durchzuwischen.

Planverweis
ARC-GR-EG-BTB-5f05-Grundriss EG Bauteil B

| Umkleiden und Sanitärräume EG |  | 109,23 m² |
| --- | --- | --- |
| R 103 | WC barrierefrei | 9,65 m² |
| R 108 | Umkleide Herren | 40,03 m² |
| R 109 | Sanitär Herren | 8,98 m² |
| R 110 | Sanitär Damen | 9,31 m² |
| R 111 | Umkleide Damen | 41,26 m² |

Bodenflächen  Fliesenbelag

Deckenflächen  GK-Decken deckend gestrichen.

Wandflächen  STB-/ Mauerwerkswände verputzt und
  gestrichen,
  GK-Wände deckend gestrichen,
  Fliesen

Außentüren/Fassade  Holz-Alu-Elementfenster, Oberfläche innen Holz, außen Alu eloxiert

Innentüren  Stahltürblatt mit Stahlumfassungszargen,
  deckend beschichtet, incl. Beschläge.
  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

**4.4.7 Erstreinigung Ruheräume EG**
Erstreinigung Ruheräume EG

sorgfältige Erstreinigung der Ruheräume. Ausführung in Abschnitten nach Abruf durch die örtliche Objektüberwachung

Planverweis
ARC-GR-EG-BTB-5f05-Grundriss EG Bauteil B

| Ruheräume EG |  | 49,96 m² |
| --- | --- | --- |
| R 106 | Ruheraum 1 | 23,69 m² |
| R 107 | Ruheraum 2 | 26,27 m² |

Bodenflächen  Fliesenbelag

Deckenflächen  GK-Decken deckend gestrichen.

Wandflächen  STB-/ Mauerwerkswände verputzt und
  gestrichen,
  GK-Wände deckend gestrichen,

Außentüren/Fassade  Holz-Alu-Elementfenster, Oberfläche innen Holz, außen Alu eloxiert

Innentüren  Holztürblatt mit Stahl- Umfassungs- oder Eckzargen, deckend beschichtet incl.
  Beschläge

Einbauten  sämtliche Elektrogegenstände (Leuchten, Taster, Steckdosen, Sicherungskästen etc.)
  Heizkörper nach Planeintrag
  Haustechnische Installationen
  Flächen außen absaugen und feucht abwischen und trocken abreiben. Halterungen, Anschlussleitungen und Dosen sind wie vorbeschrieben mitzureinigen. Zusätzlich sind sämtliche Einbaumöbel und lose Möblierungen auszusaugen, feucht zu wischen und trocken zu reiben

Behinderungen durch vorhandene Installationen sind einzukalkulieren
Menge: 1,000 St

**4.4.8 Zweitreinigung Ruheräume EG**
Zweitreinigung Ruheräume EG

sorgfältige Zweitreinigung der Ruheräume. Ausführung in Abschnitten nach Abruf durch die örtliche Objektüberwachung, am Tag der Übergabe sind alle Bodenflächen nochmal feucht durchzuwischen.

Planverweis
ARC-GR-EG-BTB-5f05-Grundriss EG Bauteil B

| Ruheräume EG |  | 49,96 m² |
| --- | --- | --- |
| R 106 | Ruheraum 1 | 23,69 m² |
| R 107 | Ruheraum 2 | 26,27 m² |

Bodenflächen  Fliesenbelag

Deckenflächen  GK-Decken deckend gestrichen.

Wandflächen  STB-/ Mauerwerkswände verputzt und
  gestrichen,
  GK-Wände deckend gestrichen,

Außentüren/Fassade  Holz-Alu-Elementfenster, Oberfläche innen Holz, außen Alu eloxiert

Innentüren  Holztürblatt mit Stahl- Umfassungs- oder Eckzargen, deckend beschichtet incl.
  Beschläge

Einbauten  sämtliche Elektrogegenstände (Leuchten, Taster, Steckdosen, Sicherungskästen etc.)
  Heizkörper nach Planeintrag
  Haustechnische Installationen
  Flächen außen absaugen und feucht abwischen und trocken abreiben. Halterungen, Anschlussleitungen und Dosen sind wie vorbeschrieben mitzureinigen. Zusätzlich sind sämtliche Einbaumöbel und lose Möblierungen auszusaugen, feucht zu wischen und trocken zu reiben

Behinderungen durch vorhandene Installationen sind einzukalkulieren
Menge: 1,000 St

#### 4.5 RÄUME 1. OBERGESCHOSS

*Hinweis: Hinweis Gebäudereinigung - bereichsorientiert - 1. Obergeschoss*
Hinweis Gebäudereinigung - bereichsorientiert - 1. Obergeschoss

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe die örtliche Bauüberwachung fachgerecht zu entfernen und entsorgen. Entsorgung über Titel Entsorgungslogistik. Transport der Materialien zum Entsorgungshof und sortenreine Sortierung sowie Einwurf in die jeweiligen Container ist im Preis einzukalkulieren..

*Hinweis: BÜRO- UND SOZIALRÄUME*

**4.5.1 Erstreinigung Büro- und Sozialräume 1. OG**
Erstreinigung Büro- und Sozialräume 1. OG

sorgfältige Erstreinigung der Büro- und Sozialräume. Ausführung in Abschnitten nach Abruf durch die örtliche Objektüberwachung

Planverweis
ARC-GR-E1-BTA-5f05-Grundriss 1.OG Bauteil A
ARC-GR-E1-BTB-5f05-Grundriss 1.OG Bauteil B

| Büro- und Sozialräume 1.OG |  | 246,70 m² |
| --- | --- | --- |
| R 202 | Sozialraum IRLS | 46,13 m² |
| R 205 | Archiv | 15,75 m² |
| R 206 | Büro | 25,19 m² |
| R 207 | Büro | 24,97 m² |
| R 208 | Büro | 32,52 m² |
| R 209 | Büro | 28,11 m² |
| R 210 | Büro | 14,44 m² |
| R 211 | APP-Raum | 59,59 m² |

Bodenflächen  Fliesenbelag(Sozialraum)
  Teppichbelag (Büros, APP, Archiv)

Deckenflächen  GK-Decken deckend gestrichen (Sozialraum),
  Rohdecke mit abgehängten Akkustik-Segeln

Wandflächen  STB-/ Mauerwerkswände verputzt und
  gestrichen,
  GK-Wände deckend gestrichen,
  Fliesen

Außentüren/Fassade  Holz-Alu-Elementfenster, Oberfläche innen Holz, außen Alu eloxiert

Innentüren  Stahltürblatt mit Stahlumfassungszargen,
  deckend beschichtet, incl. Beschläge.
  Holztürblatt mit Stahl- Umfassungs- oder Eckzargen, deckend beschichtet incl.
  Beschläge
  Stahl- Rohrrahmentüre mit Glasausfachung, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

**4.5.2 Zweitreinigung Büro- und Sozialräume 1. OG**
Zweitreinigung Büro- und Sozialräume 1. OG

sorgfältige Zweitreinigung der Büro- und Sozialräume. Ausführung in Abschnitten nach Abruf durch die örtliche Objektüberwachung, am Tag der Übergabe sind alle Bodenflächen nochmal feucht durchzuwischen.

Planverweis
ARC-GR-E1-BTA-5f05-Grundriss 1.OG Bauteil A
ARC-GR-E1-BTB-5f05-Grundriss 1.OG Bauteil B

| Büro- und Sozialräume 1.OG |  | 246,70 m² |
| --- | --- | --- |
| R 202 | Sozialraum IRLS | 46,13 m² |
| R 205 | Archiv | 15,75 m² |
| R 206 | Büro | 25,19 m² |
| R 207 | Büro | 24,97 m² |
| R 208 | Büro | 32,52 m² |
| R 209 | Büro | 28,11 m² |
| R 210 | Büro | 14,44 m² |
| R 211 | APP-Raum | 59,59 m² |

Bodenflächen  Fliesenbelag(Sozialraum)
  Teppichbelag (Büros, APP, Archiv)

Deckenflächen  GK-Decken deckend gestrichen (Sozialraum),
  Rohdecke mit abgehängten Akkustik-Segeln

Wandflächen  STB-/ Mauerwerkswände verputzt und
  gestrichen,
  GK-Wände deckend gestrichen,
  Fliesen

Außentüren/Fassade  Holz-Alu-Elementfenster, Oberfläche innen Holz, außen Alu eloxiert

Innentüren  Stahltürblatt mit Stahlumfassungszargen,
  deckend beschichtet, incl. Beschläge.
  Holztürblatt mit Stahl- Umfassungs- oder Eckzargen, deckend beschichtet incl.
  Beschläge
  Stahl- Rohrrahmentüre mit Glasausfachung, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

*Hinweis: TECHNIK-, FLUR- UND NEBENRÄUME 1.OG*

**4.5.3 Erstreinigung Technik-, Flur-, Nebenräume 1.OG**
Erstreinigung Technik-, Flur-, Nebenräume 1.OG

sorgfältige Erstreinigung der Technik-, Flur-- und Nebenräume. Ausführung in Abschnitten nach Abruf durch die örtliche Objektüberwachung

Planverweis
ARC-GR-E1-BTA-5f05-Grundriss 1.OG Bauteil A
ARC-GR-E1-BTB-5f05-Grundriss 1.OG Bauteil B

| Technik-, Flur-, Nebenräume 1.OG |  | 96,58 m² |
| --- | --- | --- |
| R 201 | Schleuse | 4,51 m² |
|  | Flur 06 | 30,27 m² |
|  | Flur 05 | 49,33 m² |
|  | Schacht 1 | 7,56 m² |
|  | Schacht 2 | 4,91 m² |

Bodenflächen  Beschichtung, Fliesenbelag, Teppich

Deckenflächen  STB-Decken,
  GK-Decken deckend gestrichen

Wandflächen  STB-/ Mauerwerkswände tlw. lasiert,
  GK-Wände deckend gestrichen

Außentüren/Fassade  Pfosten-Riegel-Fassade, inkl. Türelement
  2-flüglich. Oberfläche innen Holz, außen Alu
  eloxiert, Gesamthöhe bis 3,00 m,

Innentüren  Stahltürblatt mit Stahlumfassungszargen,
  deckend beschichtet, incl. Beschläge.
  Stahl-Rohrrahmentüren mit Glasfüllung und feststehenden Seitenteilen
  Holztürblätter mit Stahl- Umfassungs- oder Eckzargen

Einbauten  sämtliche Elektrogegenstände (Leuchten, Taster, Steckdosen, Sicherungskästen) etc.
  Heizkörper nach Planeintrag
  Haustechnische Installationen (Lüftungs-, Heizungsanlagen, incl. Leitungen, Pumpen, Armaturen, Schaltschränke  sowie Verkabelung, Elektrotrassen, Lüftungskanäle etc.)
  Flächen außen absaugen und feucht abwischen und trocken abreiben. Halterungen, Anschlussleitungen und Dosen sind wie vorbeschrieben mitzureinigen.

Behinderungen durch vorhandene Installationen sind einzukalkulieren.
Menge: 1,000 St

**4.5.4 Zweitreinigung Technik-, Flur-, Nebenräume 1.OG**
Zweitreinigung Technik-, Flur-, Nebenräume 1.OG

sorgfältige Zweitreinigung der Technik-, Flur-- und Nebenräume. Ausführung in Abschnitten nach Abruf durch die örtliche Objektüberwachung, am Tag der Übergabe sind alle Bodenflächen nochmal feucht durchzuwischen.

Planverweis
ARC-GR-E1-BTA-5f05-Grundriss 1.OG Bauteil A
ARC-GR-E1-BTB-5f05-Grundriss 1.OG Bauteil B

| Technik-, Flur-, Nebenräume 1.OG |  | 96,58 m² |
| --- | --- | --- |
| R 201 | Schleuse | 4,51 m² |
|  | Flur 06 | 30,27 m² |
|  | Flur 05 | 49,33 m² |
|  | Schacht 1 | 7,56 m² |
|  | Schacht 2 | 4,91 m² |

Bodenflächen  Beschichtung, Fliesenbelag, Teppich

Deckenflächen  STB-Decken,
  GK-Decken deckend gestrichen

Wandflächen  STB-/ Mauerwerkswände tlw. lasiert,
  GK-Wände deckend gestrichen

Außentüren/Fassade  Pfosten-Riegel-Fassade, inkl. Türelement
  2-flüglich. Oberfläche innen Holz, außen Alu
  eloxiert, Gesamthöhe bis 3,00 m,

Innentüren  Stahltürblatt mit Stahlumfassungszargen,
  deckend beschichtet, incl. Beschläge.
  Stahl-Rohrrahmentüren mit Glasfüllung und feststehenden Seitenteilen
  Holztürblätter mit Stahl- Umfassungs- oder Eckzargen

Einbauten  sämtliche Elektrogegenstände (Leuchten, Taster, Steckdosen, Sicherungskästen) etc.
  Heizkörper nach Planeintrag
  Haustechnische Installationen (Lüftungs-, Heizungsanlagen, incl. Leitungen, Pumpen, Armaturen, Schaltschränke  sowie Verkabelung, Elektrotrassen, Lüftungskanäle etc.)
  Flächen außen absaugen und feucht abwischen und trocken abreiben. Halterungen, Anschlussleitungen und Dosen sind wie vorbeschrieben mitzureinigen.

Behinderungen durch vorhandene Installationen sind einzukalkulieren.
Menge: 1,000 St

*Hinweis: SANITÄRRÄUME 1.OG*

**4.5.5 Erstreinigung Sanitärräume 1.OG**
Erstreinigung Sanitärräume 1.OG

sorgfältige Erstreinigung der Sanitärräume. Ausführung in Abschnitten nach Abruf durch die örtliche Objektüberwachung

Planverweis
ARC-GR-E1-BTA-5f05-Grundriss 1.OG Bauteil A
ARC-GR-E1-BTB-5f05-Grundriss 1.OG Bauteil B

| Sanitärräume 1.OG |  | 30,74 m² |
| --- | --- | --- |
| R 203 | WC Damen | 9,61 m² |
| R 204 | WC Herren | 13,65 m² |
| R 214 | WC barrierefrei | 7,48 m² |

Bodenflächen  Fliesenbelag

Deckenflächen  GK-Decken deckend gestrichen.

Wandflächen  STB-/ Mauerwerkswände verputzt und
  gestrichen,
  GK-Wände deckend gestrichen,
  Fliesen

Innentüren  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

**4.5.6 Zweitreinigung Sanitärräume 1.OG**
Zweitreinigung Sanitärräume 1.OG

sorgfältige Erstreinigung der Sanitärräume. Ausführung in Abschnitten nach Abruf durch die örtliche Objektüberwachung, am Tag der Übergabe sind alle Bodenflächen nochmal feucht durchzuwischen.

Planverweis
ARC-GR-E1-BTA-5f05-Grundriss 1.OG Bauteil A
ARC-GR-E1-BTB-5f05-Grundriss 1.OG Bauteil B

| Sanitärräume 1.OG |  | 30,74 m² |
| --- | --- | --- |
| R 203 | WC Damen | 9,61 m² |
| R 204 | WC Herren | 13,65 m² |
| R 214 | WC barrierefrei | 7,48 m² |

Bodenflächen  Fliesenbelag

Deckenflächen  GK-Decken deckend gestrichen.

Wandflächen  STB-/ Mauerwerkswände verputzt und
  gestrichen,
  GK-Wände deckend gestrichen,
  Fliesen

Innentüren  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

*Hinweis: BETRIEBSRÄUME 1.OG*

**4.5.7 Erstreinigung Betriebsräume 1. OG**
Erstreinigung Betriebsräume 1. OG

sorgfältige Erstreinigung der Betriebsräume. Ausführung in Abschnitten nach Abruf durch die örtliche Objektüberwachung

Planverweis
ARC-GR-E1-BTA-5f05-Grundriss 1.OG Bauteil A
ARC-GR-E1-BTB-5f05-Grundriss 1.OG Bauteil B

| Betriebsräume 1.OG |  | 240,58 m² |
| --- | --- | --- |
| R 213 | Betriebsraum | 176,42 m² |
| R 212 | Redundanzleitstelle | 64,16 m² |

Bodenflächen  Teppichbelag

Deckenflächen  GK-Akustik-Decken deckend gestrichen
  Heiz-Kühl-Decken, abgehängt

Wandflächen  STB-/ Mauerwerkswände verputzt und
  gestrichen
  Mobile Trennwandsysteme, beschichtet

Außentüren/Fassade  Holz-Alu-Elementfenster, Oberfläche innen Holz, außen Alu eloxiert

Innentüren  Stahl- Rohrrahmentüre mit Glasausfachung, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

**4.5.8 Zweitreinigung Betriebsräume 1. OG**
Zweitreinigung Betriebsräume 1. OG

sorgfältige Zweitreinigung der Betriebsräume. Ausführung in Abschnitten nach Abruf durch die örtliche Objektüberwachung, am Tag der Übergabe sind alle Bodenflächen nochmal feucht durchzuwischen.

Planverweis
ARC-GR-E1-BTA-5f05-Grundriss 1.OG Bauteil A
ARC-GR-E1-BTB-5f05-Grundriss 1.OG Bauteil B

| Betriebsräume 1.OG |  | 240,58 m² |
| --- | --- | --- |
| R 213 | Betriebsraum | 176,42 m² |
| R 212 | Redundanzleitstelle | 64,16 m² |

Bodenflächen  Teppichbelag

Deckenflächen  GK-Akustik-Decken deckend gestrichen
  Heiz-Kühl-Decken, abgehängt

Wandflächen  STB-/ Mauerwerkswände verputzt und
  gestrichen
  Mobile Trennwandsysteme, beschichtet

Außentüren/Fassade  Holz-Alu-Elementfenster, Oberfläche innen Holz, außen Alu eloxiert

Innentüren  Stahl- Rohrrahmentüre mit Glasausfachung, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

#### 4.6 RÄUME 2. OBERGESCHOSS

*Hinweis: Hinweis Gebäudereinigung - bereichsorientiert - 2. Obergeschoss*
Hinweis Gebäudereinigung - bereichsorientiert - 2. Obergeschoss

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Bei den in den jeweiligen Positionen angeführten Bauteilen werden alle Fenster, Fenstertüren, Glasflächen, Fensterbänke, Fenstergeländer etc. ausgenommen und die Reinigung sowie Beseitigung von Schutzfolien, Aufkleber etc. an diesen Bauteilen ist nicht erforderlich.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe die örtliche Bauüberwachung fachgerecht zu entfernen und entsorgen. Entsorgung über Titel Entsorgungslogistik. Transport der Materialien zum Entsorgungshof und sortenreine Sortierung sowie Einwurf in die jeweiligen Container ist im Preis einzukalkulieren..

*Hinweis: TECHNIK-, FLUR- UND NEBENRÄUME 2.OG*

**4.6.1 Erstreinigung Technik-, Flur-, Nebenräume 2.OG**
Erstreinigung Technik-, Flur-, Nebenräume 2.OG

sorgfältige Erstreinigung der Technik-, Flur-- und Nebenräume. Ausführung in Abschnitten nach Abruf durch die örtliche Objektüberwachung

Planverweis
ARC-GR-E2-BTA-5f05-Grundriss 2.OG Bauteil A
ARC-GR-E2-BTB-5f05-Grundriss 2.OG Bauteil B

| Technik-, Flur-, Nebenräume 2.OG |  | 86,74 m² |
| --- | --- | --- |
|  | Flur 07 | 46,49 m² |
|  | Flur 08 | 29,35 m² |
|  | Schacht 1 | 5,99 m² |
|  | Schacht 2 | 4,91 m² |

Bodenflächen  Beschichtung, Teppich

Deckenflächen  STB-Decken tlw. gestrichen
  GK-Decken deckend gestrichen
  GK-Akkustikdecken

Wandflächen  STB-/ Mauerwerkswände, verputzt gestrichen
  GK-Wände deckend gestrichen

Außentüren/Fassade  Pfosten-Riegel-Fassade,Oberfläche innen
  Holz, außen Alu eloxiert

Innentüren  Stahltürblatt mit Stahlumfassungszargen,
  deckend beschichtet, incl. Beschläge.
  Stahl-Rohrrahmentüren mit Glasfüllung und feststehenden Seitenteilen
  Holztürblätter mit Stahl- Umfassungs- oder Eckzargen

Einbauten  sämtliche Elektrogegenstände (Leuchten, Taster, Steckdosen, Sicherungskästen) etc.
  Heizkörper nach Planeintrag
  Haustechnische Installationen Flächen außen absaugen und feucht abwischen und trocken abreiben. Halterungen, Anschlussleitungen und Dosen sind wie vorbeschrieben mitzureinigen.

Behinderungen durch vorhandene Installationen sind einzukalkulieren.
Menge: 1,000 St

**4.6.2 Zweitreinigung Technik-, Flur-, Nebenräume 2.OG**
Zweitreinigung Technik-, Flur-, Nebenräume 2.OG

sorgfältige Zweitreinigung der Technik-, Flur-- und Nebenräume. Ausführung in Abschnitten nach Abruf durch die örtliche Objektüberwachung, am Tag der Übergabe sind alle Bodenflächen nochmal feucht durchzuwischen.

Planverweis
ARC-GR-E2-BTA-5f05-Grundriss 2.OG Bauteil A
ARC-GR-E2-BTB-5f05-Grundriss 2.OG Bauteil B

| Technik-, Flur-, Nebenräume 2.OG |  | 86,74 m² |
| --- | --- | --- |
|  | Flur 07 | 46,49 m² |
|  | Flur 08 | 29,35 m² |
|  | Schacht 1 | 5,99 m² |
|  | Schacht 2 | 4,91 m² |

Bodenflächen  Beschichtung, Teppich

Deckenflächen  STB-Decken tlw. gestrichen
  GK-Decken deckend gestrichen
  GK-Akkustikdecken

Wandflächen  STB-/ Mauerwerkswände, verputzt gestrichen
  GK-Wände deckend gestrichen

Außentüren/Fassade  Pfosten-Riegel-Fassade,Oberfläche innen
  Holz, außen Alu eloxiert

Innentüren  Stahltürblatt mit Stahlumfassungszargen,
  deckend beschichtet, incl. Beschläge.
  Stahl-Rohrrahmentüren mit Glasfüllung und feststehenden Seitenteilen
  Holztürblätter mit Stahl- Umfassungs- oder Eckzargen

Einbauten  sämtliche Elektrogegenstände (Leuchten, Taster, Steckdosen, Sicherungskästen) etc.
  Heizkörper nach Planeintrag
  Haustechnische Installationen Flächen außen absaugen und feucht abwischen und trocken abreiben. Halterungen, Anschlussleitungen und Dosen sind wie vorbeschrieben mitzureinigen.

Behinderungen durch vorhandene Installationen sind einzukalkulieren.
Menge: 1,000 St

*Hinweis: BÜRO- UND SOZIALRÄUME*

**4.6.3 Erstreinigung Büro- und Sozialräume 2. OG**
Erstreinigung Büro- und Sozialräume 2. OG

sorgfältige Erstreinigung der Büro- und Sozialräume. Ausführung in Abschnitten nach Abruf durch die örtliche Objektüberwachung

Planverweis
ARC-GR-E2-BTA-5f05-Grundriss 2.OG Bauteil A
ARC-GR-E2-BTB-5f05-Grundriss 2.OG Bauteil B

| Büro- und Sozialräume 2.OG |  | 67,83 m² |
| --- | --- | --- |
| R 305 | Kommunikationszentrale | 22,44 m² |
| R 306 | Besprechungsraum | 13,42 m² |
| R 307 | Büro | 11,76 m² |
| R 301 | Sozialraum Stab | 20,21 m² |

Bodenflächen  Teppichbelag

Deckenflächen  Rohdecke mit abgehängten Akustik-Segeln

Wandflächen  STB-/ Mauerwerkswände verputzt und
  gestrichen,
  GK-Wände deckend gestrichen

Außentüren/Fassade  Holz-Alu-Elementfenster, Oberfläche innen Holz, außen Alu eloxiert

Innentüren  Holztürblatt mit Stahl- Umfassungs- oder Eckzargen, deckend beschichtet incl.
  Beschläge
  Schiebetüre mit Holztürblatt
  Stahl- Rohrrahmentüre mit Glasausfachung und tlw. feststehenden Steitenteilen, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

**4.6.4 Zweitreinigung Büro- und Sozialräume 2. OG**
Zweitreinigung Büro- und Sozialräume 2. OG

sorgfältige Zweitreinigung der Büro- und Sozialräume. Ausführung in Abschnitten nach Abruf durch die örtliche Objektüberwachung, am Tag der Übergabe sind alle Bodenflächen nochmal feucht durchzuwischen.

Planverweis
ARC-GR-E2-BTA-5f05-Grundriss 2.OG Bauteil A
ARC-GR-E2-BTB-5f05-Grundriss 2.OG Bauteil B

| Büro- und Sozialräume 2.OG |  | 67,83 m² |
| --- | --- | --- |
| R 305 | Kommunikationszentrale | 22,44 m² |
| R 306 | Besprechungsraum | 13,42 m² |
| R 307 | Büro | 11,76 m² |
| R 301 | Sozialraum Stab | 20,21 m² |

Bodenflächen  Teppichbelag

Deckenflächen  Rohdecke mit abgehängten Akustik-Segeln

Wandflächen  STB-/ Mauerwerkswände verputzt und
  gestrichen,
  GK-Wände deckend gestrichen

Außentüren/Fassade  Holz-Alu-Elementfenster, Oberfläche innen Holz, außen Alu eloxiert

Innentüren  Holztürblatt mit Stahl- Umfassungs- oder Eckzargen, deckend beschichtet incl.
  Beschläge
  Schiebetüre mit Holztürblatt
  Stahl- Rohrrahmentüre mit Glasausfachung und tlw. feststehenden Steitenteilen, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

*Hinweis: SANITÄRRÄUME 2.OG*

**4.6.5 Erstreinigung Sanitärräume 2.OG**
Erstreinigung Sanitärräume 2.OG

sorgfältige Erstreinigung der Sanitärräume. Ausführung in Abschnitten nach Abruf durch die örtliche Objektüberwachung.

Planverweis
ARC-GR-E2-BTA-5f05-Grundriss 2.OG Bauteil A
ARC-GR-E2-BTB-5f05-Grundriss 2.OG Bauteil B

| Sanitärräume 2.OG |  | 6,34 m² |
| --- | --- | --- |
| R 302 | WC Herren | 3,17 m² |
| R 303 | WC Damen | 3,17 m² |

Bodenflächen  Fliesenbelag

Deckenflächen  GK-Decken deckend gestrichen.

Wandflächen  STB-/ Mauerwerkswände verputzt und
  gestrichen,
  GK-Wände deckend gestrichen,
  Fliesen

Innentüren  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

**4.6.6 Zweitreinigung Sanitärräume 2.OG**
Zweitreinigung Sanitärräume 2.OG

sorgfältige Zweitreinigung der Sanitärräume. Ausführung in Abschnitten nach Abruf durch die örtliche Objektüberwachung, am Tag der Übergabe sind alle Bodenflächen nochmal feucht durchzuwischen.

Planverweis
ARC-GR-E2-BTA-5f05-Grundriss 2.OG Bauteil A
ARC-GR-E2-BTB-5f05-Grundriss 2.OG Bauteil B

| Sanitärräume 2.OG |  | 6,34 m² |
| --- | --- | --- |
| R 302 | WC Herren | 3,17 m² |
| R 303 | WC Damen | 3,17 m² |

Bodenflächen  Fliesenbelag

Deckenflächen  GK-Decken deckend gestrichen.

Wandflächen  STB-/ Mauerwerkswände verputzt und
  gestrichen,
  GK-Wände deckend gestrichen,
  Fliesen

Innentüren  Holztürblatt mit Stahl- Umfassungs- oder Eckzargen, deckend beschichtet incl.
  Beschläge

Einbauten  sämtliche Elektrogegenstände (Leuchten, Taster, Steckdosen, Sicherungskästen etc.)
  Heizkörper nach Planeintrag
  Haustechnische Installationen (Waschbecken, Spender, Sanitärgegenstände etc.)
  Spinde innen und außen, Bänke und Ablagen
  Flächen außen absaugen und feucht abwischen und trocken abreiben. Halterungen, Anschlussleitungen und Dosen sind wie vorbeschrieben mitzureinigen. Zusätzlich sind sämtliche sanitären Gegenstände, Halter usw. auszusaugen, feucht zu wischen und trocken zu reiben

Behinderungen durch vorhandene Installationen sind einzukalkulieren
Menge: 1,000 St

*Hinweis: STABSRAUM 2.OG*

**4.6.7 Erstreinigung Stabsraum 2. OG**
Erstreinigung Stabsraum 2. OG

sorgfältige Erstreinigung des Stabsraums. Ausführung nach Abruf durch die örtliche Objektüberwachung

Planverweis
ARC-GR-E2-BTA-5f05-Grundriss 2.OG Bauteil A
ARC-GR-E2-BTB-5f05-Grundriss 2.OG Bauteil B

| Betriebsräume 1.OG |  | 115,80 m² |
| --- | --- | --- |
| R 304 | Stabsraum | 115,80 m² |

Bodenflächen  Teppichbelag

Deckenflächen  GK-Decken deckend gestrichen

Wandflächen  STB-/ Mauerwerkswände verputzt und
  gestrichen, tlw. mit Innendämmung
  GK-Wände, gestrichen

Außentüren/Fassade  Pfosten-Riegel-Fassade, inkl. Türelement
  2-flüglich. Oberfläche innen Holz, außen Alu
  eloxiert
  Holz-Alu-Elementfenster, Oberfläche innen Holz, außen Alu eloxiert

Innentüren  Stahl- Rohrrahmentüre mit Glasausfachung und feststehenden Seitenteilen, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

**4.6.8 Zweitreinigung Stabsraum 2. OG**
Zweitreinigung Stabsraum 2. OG

sorgfältige Zweitreinigung des Stabsraums. Ausführung nach Abruf durch die örtliche Objektüberwachung, am Tag der Übergabe sind alle Bodenflächen nochmal feucht durchzuwischen.

Planverweis
ARC-GR-E2-BTA-5f05-Grundriss 2.OG Bauteil A
ARC-GR-E2-BTB-5f05-Grundriss 2.OG Bauteil B

| Betriebsräume 1.OG |  | 115,80 m² |
| --- | --- | --- |
| R 304 | Stabsraum | 115,80 m² |

Bodenflächen  Teppichbelag

Deckenflächen  GK-Decken deckend gestrichen

Wandflächen  STB-/ Mauerwerkswände verputzt und
  gestrichen, tlw. mit Innendämmung
  GK-Wände, gestrichen

Außentüren/Fassade  Pfosten-Riegel-Fassade, inkl. Türelement
  2-flüglich. Oberfläche innen Holz, außen Alu
  eloxiert
  Holz-Alu-Elementfenster, Oberfläche innen Holz, außen Alu eloxiert

Innentüren  Stahl- Rohrrahmentüre mit Glasausfachung und feststehenden Seitenteilen, deckend beschichtet incl. Beschläge

Einbauten  sämtliche Elektrogegenstände (Leuchten, Taster, Steckdosen, Sicherungskästen etc.)
  Heizkörper nach Planeintrag
  Haustechnische Installationen (Waschbecken, Spender, Sanitärgegenstände etc.)
  Küchenzeilen, Schränke, Regale, Tische und sonstige lose Möblierung
  Flächen außen absaugen und feucht abwischen und trocken abreiben. Halterungen, Anschlussleitungen und Dosen sind wie vorbeschrieben mitzureinigen. Zusätzlich sind sämtliche sanitären Gegenstände, Halter usw. auszusaugen, feucht zu wischen und trocken zu reiben

Behinderungen durch vorhandene Installationen sind einzukalkulieren
Menge: 1,000 St

#### 4.7 EISSPEICHER

*Hinweis: Hinweis Gebäudereinigung - bereichsorientiert - Eisspeicher*
Hinweis Gebäudereinigung - bereichsorientiert - Eisspeicher

Nachstehend wird die Feinreinigung von einzelnen Bereichen ausgeschrieben.

Hinweis Erstreinigung

Sämtliche in der jeweiligen Positionen angeführten Bauteile und Einrichtungsgegenstände sind nach Erfordernis zu entstauben, trocknen bzw. feucht zu wischen und trocken nachzureiben. Putz und Farbflecken sind zu entfernen, evtl. ist zu bürsten. Abdeck-, Schutzmaterialien sind nach Freigabe die örtliche Bauüberwachung fachgerecht zu entfernen und entsorgen. Entsorgung über Titel Entsorgungslogistik. Transport der Materialien zum Entsorgungshof und sortenreine Sortierung sowie Einwurf in die jeweiligen Container ist im Preis einzukalkulieren.

Für alle Bauteile oder Einrichtungsgegenstände Herstellerangaben beachten.

Hinweis Zweitreinigung
Sämtliche in der jeweiligen Positionen angeführten Bauteile und Einrichtungsgegenstände sind nach Erfordernis zu entstauben, trocknen bzw. feucht zu wischen und trocken nachzureiben. Für alle Bauteile oder Einrichtungsgegenstände Herstellerangaben beachten.

In der jeweiligen Positionen angeführten Bauteile werden alle Fenster, Fenstertüren, Glasflächen, Fensterbänke, Fenstergeländer etc. fachgerecht gereinigt. Für alle Bauteile Herstellerangaben beachten.

Abdeck-, Schutzmaterialien sind nach Freigabe die örtliche Bauüberwachung fachgerecht zu entfernen und entsorgen. Entsorgung über Titel Entsorgungslogistik. Transport der Materialien zum Entsorgungshof und sortenreine Sortierung sowie Einwurf in die jeweiligen Container ist i

**4.7.1 Erstreinigung Eisspeicher**
Erstreinigung Eisspeicher

sorgfältige Erstreinigung des Eisspeichers. Ausführung in einem Abschnitt nach Abruf durch die örtliche Objektüberwachung.

Planverweis
ARC-GR-U1-BTB-5f10-Grundriss UG Bauteil B
ARC-SC-CC-000-5f05-Schnitt C-C
ARC-SC-DD-000-5f05-Schnitt D-D
ARC-SC-EE-000-5f05-Schnitt E-E

| Eisspeicher |  | 113,19 m² |
| --- | --- | --- |
|  | Eisspeicher | 113,19 |

Bodenflächen  Stahlbeton

Deckenflächen  Stahlbeton

Wandflächen  Stahlbeton

Einbauten  Schachtdeckel an Einstiegsöffnung

Sonstiges  Zum Zeitpunkt der Reinigung ist die festintallierte Einstiegsleiter noch nicht vorhanden. Das liefern, vorhalten und beräumen einer geeigneten Einstiegsleiter für den Zeitraum der eigenen Arbeiten ist einzukalkulieren.
  Der erschwerte Transport der Arbeitsmittel (Reinigungsmittel, Gerüste, Gerätschaften) durch die Einstiegsöffnung ist einzukalkulieren.
Menge: 1,000 St

**4.7.2 Zweitreinigung Eisspeicher**
Zweitreinigung Eisspeicher

sorgfältige Zweitreinigung des Eisspeichers. Ausführung in einem Abschnitt nach Abruf durch die örtliche Objektüberwachung.

Planverweis
ARC-GR-U1-BTB-5f10-Grundriss UG Bauteil B
ARC-SC-CC-000-5f05-Schnitt C-C
ARC-SC-DD-000-5f05-Schnitt D-D
ARC-SC-EE-000-5f05-Schnitt E-E

| Eisspeicher |  | 113,19 m² |
| --- | --- | --- |
|  | Eisspeicher | 113,19 |

Bodenflächen  Stahlbeton

Deckenflächen  Stahlbeton

Wandflächen  Stahlbeton

Einbauten  Schachtdeckel an Einstiegsöffnung

Sonstiges  Zum Zeitpunkt der Reinigung ist die festintallierte Einstiegsleiter noch nicht vorhanden. Das liefern, vorhalten und beräumen einer geeigneten Einstiegsleiter für den Zeitraum der eigenen Arbeiten ist einzukalkulieren.
  Der erschwerte Transport der Arbeitsmittel (Reinigungsmittel, Gerüste, Gerätschaften) durch die Einstiegsöffnung ist einzukalkulieren.
Menge: 1,000 St

### 5 TITEL STUNDENLOHNARBEITEN

#### 5.1 STUNDENLOHNARBEITEN

*Hinweis: HINWEIS STUNDENLOHNARBEITEN*
HINWEIS STUNDENLOHNARBEITEN

Der Verrechnungssatz für die jeweilige Arbeitskraft umfasst sämtliche Aufwendungen wie Lohn- und Gehaltskosten, Lohn- und Gehaltsneben- kosten, Zuschläge, lohngebundene und lohnabhängige Kosten, sonstige Sozialkosten, Gemeinkosten, Wagnis und Gewinn sowie den Kleingeräte- einsatz.

Für vom AG angeordnete Stundenlohnarbeiten werden die vereinbarten Stundenverrechnungssätze zuzüglich Umsatzsteuer nach den tatsächlich geleisteten Arbeitszeiten bezahlt. Wegezeiten werden nicht gesondert vergütet.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**5.1.1 gehobener Baufacharbeiter LG IV**
Menge: 40,000 h

**5.1.2 Baufacharbeiter LG V**
Menge: 80,000 h

**5.1.3 Baufachwerker LG VI**
Menge: 80,000 h

### 6 TITEL ENTSORGUNGSLOGISTIK

*Hinweis: HINWEIS ENTSORGUNGSLOGISTIK*
HINWEIS ENTSORGUNGSLOGISTIK

Die Entsorgung wird unter Einbindung eines zertifizierten Entsorgungsfachbetriebes und unter Berücksichtigung der öffentlich-rechtlichen Bestimmungen, insbesondere der Vorschriften des Kreislaufwirtschaftsgesetzes sowie der Baustellenordnung und Vorgaben des Managementsystems für Sicherheit, Gesundheits- und Umweltschutz der Baustelle durchgeführt.

Nachstehend wird die Entsorgungslogistik für die Ausbaugewerke beschrieben. Das erforderliche Personal wird im nachfolgenden Titel beschrieben.

Es ist vorgesehen einen Wertstoffhof mit Abfallcontainern auf dem Baufeld ein zurichten und durch den AN zu betrieben. Der Wertstoffhof dient den beauftragten Ausbaugewerken als Übergabegabepunkt für ihre gesammelten Abfälle. Die Entsorgung der anfallenden Abfälle durch das Gewerk Rohbau wird von diesem selbst durchgeführt.

Je nach Mengenanfall der Abfallarten sind, zur Vermeidung eines Über- bzw. Unterangebot verschiedene Abfallcontainergrößen vorzuhalten. Die Disposition, Abfallsortierkontrolle, Nachweisführung und Deklaration der zu entsorgenden Abfälle sind Aufgaben des AN. Der AN hat den Füllstand der Abfallcontainer zu überwachen und leitet notwendige Abfuhren bzw. den Austausch rder Container frühzeitig ein. Die Größe und Stückzahl der Abfallcontainer ist durch den AN zu ermittelt und an den Bauablauf anzupassen. Es wird das Ziel verfolgt, die wenigen Flächen bestmöglich zu nutzen.

Materialien sind grundsätzliche in geschlossenen Abfallcontainern zu sammeln Weiter sind die Abfallcontainer Fraktionsweise auszuzeichnen, um Fehlbefüllung zu verhindern.

Folgende Leistungen sind u.A Bestandteil der Leistung

- Die mehrfache Einweisung der beauftragten Auftragnehmer in das Abfallentsorgungskonzept
- Gestellung eines Entsorgungslogistiker als Ansprechpartner für alle Projektbeteiligten auf der Baustelle
- Einrichten und Betreiben eines Entsorgungshofes und Entsorgung aller anfallenden Bauabfälle aus dem Ausbau-/ Fassaden / und TGA-Bereichen
- Wöchentliche Grobreinigung der Flächen um das Containerdorf der AN und des AG.
- Vollständige gesetzlich geforderte Nachweisführung, Abfallbilanzen

Folgende Hauptabfallarten sind aus heutiger Sicht über die Bauzeit getrennt entgegen zu nehmen und zu entsorgen:

AVV-Nr. 15 01 01  Verpackungen aus Papier und Pappe
AVV-Nr. 15 01 02  LDPE Folie (Bunt und Sortenrein)
AVV-Nr. 15 01 10*  Verpackungen, die Rückstände gefährlicher Stoffe enthalten oder durch gefährliche Stoffe verunreinigt sind
AVV-Nr. 17 01 07  Gemische aus Beton, Ziegel, Fliesen und Keramik
AVV-Nr. 17 02 01  Holz, behandelt (Klasse A II und A III)
AVV-Nr. 17 02 03  Kunststoffe
AVV-Nr. 17 03 02  Bitumengemische,
AVV-Nr. 17 04 07  Gemischte Metalle
AVV-Nr. 17 06 03*  Schadstoff alte Mineralwolle TRGS 521, in Säcken verpackt
AVV-Nr. 17 06 04  Dämmstoff (EPS / XPS), in Säcken verpackt
AVV-Nr. 17 08 02  Gipsabfälle (Baustoffe auf Gipsbasis)
AVV-Nr. 17 09 04  Gemischte Bau- Abbruchabfälle (BauMix)
AVV-Nr. 20 02 01  Siedlungsabfälle, Garten- und Parkabfälle,

Alle ausführenden Firmen haben die Verpflichtung, Ihre Abfälle mehrmals wöchentlich entsprechend der Öffnungszeiten des Recyclinghofs sortiert und nach Fraktionen getrennt unter Anleitung des vom AN gestellten Entsorgungslogistikers in die bereitgestellten Behälter zu verbringen. Baustellenfremde Abfälle sowie Abfälle resultierend aus Mangel- und Fehlleistungen sind von der Entsorgungslogistik ausgeschlossen.

#### 6.1 WERTSTOFFFHOF

**6.1.1 Einrichtung und Rückbau Wertstoffhof**
Einrichten des Wertstoffhofs gemäß der Vorbeschreibung ab der Ausbauphase und nach Ende der Bauzeit räumen.

Der Wertstoffhof ist für die Aufnahme der vor genannten Abfallfraktionen auszulegen und gegen Fremdbefüllung zu sichern.
Menge: 1,000 psch

**6.1.2 Vorhaltung Wertstoffhof**
Vorhaltung entsprechend der zuvor beschriebenen Leistungen
Menge: 77,000 StWo

**6.1.3 Schutzzaun versetzbar Einzelelemente verzinkten Stahlrohrrahmen H 2m aufstellen und räumen**
Schutzzaun versetzbar Einzelelemente verzinkten Stahlrohrrahmen H 2m aufstellen und räumen

Schutzzaun, versetzbar, auf unbefestigtem Untergrund eben und  geneigt, aus
Einzelelementen mit verzinktem Stahlrohrrahmen Wandungsstärke der Rohre mind. 1,2mm und
Gitterfüllung aus verschweißtem Rundstahl Stärke mind. 3mm, Maschenweite ca. 100x250mm
sicherer Aufstellung mittels schwerer Fußelemente (Beton-, Recyclingfuß), einschl. Aussteifung.

Zaunoberkante über Oberfläche Gelände 2,00 m, Bodenabstand ca. 5-10cm aufstellen und räumen.

Die Metallzaunelemente sind untereinander mit Sicherheits-Elementverbindern zu verschrauben, Öffnung nur mit Spezialschlüssel möglich.
Die Bauzaunelemente sind jeweils mit 2 Sicherheitselementverbindern mit einander zu verbinden (oben + unten). Verschraubung zum Baufeld hin
Aushebesicherung mit Flachstahlbügeln an den Standfüßen.
Verschraubung auf der Innenseite des Bauzauns.
Ein unbefugtes Betreten der Baustelle ohne Hilfsmittel darf nicht möglich sein.

Höhenversprünge und Eckausbildungen und Anschlüsse an Tore werden nicht gesondert vergütet und sind in die EP's ein zu rechnen.
Menge: 56,000 m

**6.1.4 Schutzzaun versetzbar Einzelelemente verzinkten Stahlrohrrahmen H 2m vorhalten**
Schutzzaun versetzbar Einzelelemente verzinkten Stahlrohrrahmen H 2m vorhalten

Schutzzaun aus Pos. 6.1.3, versetzbar, aus Einzelelementen mit verzinktem Stahlrohrrahmen und Vergitterung, mit Standfüßen, Zaunoberkante über Oberfläche Gelände 2 m, vorhalten.
Menge: 4312,000 mWo

**6.1.5 Zulage Tor zweiflügelig abschließbar Metallgitter B= 7m H=2m einbauen ausbauen**
Zulage Tor zweiflügelig abschließbar Metallgitter B= 7m H=2m einbauen ausbauen

Behelfsmäßiges zweiflügliges Tor im System des Schutzzauns, abschließbar, mit Feststeller, aus Metallgitter, vorgefertigt,  Breite 7 m, Höhe 2 m, einbauen und ausbauen.

Drehtor 2-flüglig  auf Rollen mit Bremse zum Arretieren der Öffnung und Drehgelenk. Konstruktion selbsttragend aus Stahl-Hohlprofilen in Betoneinzelfundamenten gegründet zwischen vorhandener Öffnung. Metalltor mit für alle Tore gleichschließenden PZ-Vorhängschloss in schwerer Ausführung  und Überschlagriegel gesichert, einschließlich insgesamt 20 Stck. Schlüssel.Das Tor muss so ausgelegt sein, dass darauf bauseitige Sichtschutzplanen befestigt werden können.

Position beinhaltet die Mehrkosten für den Bauzaun inkl. aller Beschriebenen Leistungen für die Ausführung als Tor.
Menge: 1,000 St

**6.1.6 Tore zweiflüglig abschließbar Metallgitter B= 7m H=2m, vorhalten**
Tore zweiflüglig abschließbar Metallgitter B= 7m H=2m, vorhalten

Tore aus Vorposition in Schutzzaun, Zaunoberkante über Oberfläche Gelände 2 m, vorhalten.
Menge: 77,000 StWo

#### 6.2 ABFUHR / ENTSORGUNG

*Hinweis: HINWEIS ENTSORGUNGSARBEITEN*
Entsorgung des ausgebauten Materials nach dem Europäischen Abfallartenkatalog (EAK) und der Abfallverzeichnis-Verordnung (AVV).

Die Kosten für die Entsorgung/ Verwertung enthalten die Bereitstellung der Behältnisse, die Einholung aller notwendigen Zustimmungen, Nachweise und Genehmigungen einschließlich aller Gebühren und Zusatzkosten.

Die Zulässigkeit der Verwertung ist nachzuweisen und wird durch die Objektüberwachung überprüft.

Der Transport und die Entsorgung erfolgen nach der Nachweisverordnung.
Die Abrechnung erfolgt nach Wiegescheinen.

Zuordnungen verwertungsfähiger mineralischer Baurestmassen nach Ersatzbaustoffverordnung sind für die Abrechnung bindend. Sie bleiben bezüglich der Abrechnung auch dann erhalten, wenn das Material auf einer Deponie nach DepV beseitigt wird.

*Hinweis: 1501*
Verpackungen (einschließlich getrennt gesammelter kommunaler Verpackungsabfälle)

**6.2.1 Abfall nicht gefährlich AVV150101 nicht schadstoffbelastet LKW AN transp. entsorgen Vergüt.Entsorg. AN**
Abfall nicht gefährlich AVV150101 nicht schadstoffbelastet LKW AN transp. entsorgen Vergüt.Entsorg. AN

Verpackungen,
nicht gefährlich, Abfallschlüssel nach AVV (Abfallverzeichnis-Verordnung) 150101 Verpackungen aus Papier und Pappe,
nicht schadstoffbelastet,
in Behälter auf Baustelle lagernd, mit LKW des AN transportieren, entsorgen, max. Gesamtgewicht ohne Beschränkung, Behältergröße nach Wahl des AN, zum zugelassenem Lager oder zur Anlage nach Wahl des AN, Vergütung der Entsorgung übernimmt AN, Mengenermittlung nach Wiegekarte.
Menge: 15,000 t

**6.2.2 Abfall nicht gefährlich AVV150102 nicht schadstoffbelastet LKW AN transp. entsorgen Vergüt.Entsorg. AN**
Abfall nicht gefährlich AVV150102 nicht schadstoffbelastet LKW AN transp. entsorgen Vergüt.Entsorg. AN

Verpackungen,
nicht gefährlich, Abfallschlüssel nach AVV (Abfallverzeichnis-Verordnung) 150102 Verpackungen aus Kunststoff,
nicht schadstoffbelastet,
in Behälter auf Baustelle lagernd, mit LKW des AN transportieren, entsorgen, max. Gesamtgewicht ohne Beschränkung, Behältergröße nach Wahl des AN, zum zugelassenem Lager oder zur Anlage nach Wahl des AN, Vergütung der Entsorgung übernimmt AN, Mengenermittlung nach Wiegekarte.
Menge: 30,000 t

**6.2.3 Abfall gefährlich AVV150110* schadstoffbelastet LKW AN transp. entsorgen Vergüt.Entsorg. AN**
Abfall gefährlich AVV150110* schadstoffbelastet LKW AN transp. entsorgen Vergüt.Entsorg. AN

Verpackungen,
gefährlich, Abfallschlüssel nach AVV (Abfallverzeichnis-Verordnung) 150110* Verpackungen, die Rückstände gefährlicher Stoffe enthalten oder durch gefährliche Stoffe verunreinigt sind,
schadstoffbelastet,
in Behälter auf Baustelle lagernd, mit LKW des AN transportieren, entsorgen, max. Gesamtgewicht ohne Beschränkung, Behältergröße nach Wahl des AN, zum zugelassenem Lager oder zur Anlage nach Wahl des AN, Entsorgungsnachweis gemäß Nachweisverordnung ist erforderlich, Vergütung der Entsorgung übernimmt AN, Mengenermittlung nach Wiegekarte.
Menge: 1,000 t

*Hinweis: 1701*
Beton, Ziegel, Fliesen und Keramik

**6.2.4 Abfall nicht gefährlich AVV170107 nicht schadstoffbelastet EBV 2023 RC-1 LKW AN transp. entsorgen Vergüt.Entsorg. AN**
Abfall nicht gefährlich AVV170107 nicht schadstoffbelastet EBV 2023 RC-1 LKW AN transp. entsorgen Vergüt.Entsorg. AN

Bau- und Abbruchabfälle, Beton, Ziegel, Fliesen und Keramik,
nicht gefährlich, Abfallschlüssel nach AVV (Abfallverzeichnis-Verordnung) 170107 Gemische aus Beton, Ziegel, Fliesen und Keramik,
nicht schadstoffbelastet, Werte gemäß Ersatzbaustoffverordnung 2023 sind eingehalten,
gemischter Bauschutt Klasse RC-1 nach EBV 2023, Anlage 1, Tabelle 1,
in Behälter auf Baustelle lagernd, mit LKW des AN transportieren, entsorgen, max. Gesamtgewicht ohne Beschränkung, Behältergröße nach Wahl des AN, zum zugelassenem Lager oder zur Anlage nach Wahl des AN, Vergütung der Entsorgung übernimmt AN, Mengenermittlung nach Wiegekarte.
Menge: 95,000 t

*Hinweis: 1702*
Holz, Glas und Kunststoff

**6.2.5 Abfall nicht gefährlich AVV170201 nicht schadstoffbelastet LKW AN transp. entsorgen Vergüt.Entsorg. AN**
Abfall nicht gefährlich AVV170201 nicht schadstoffbelastet LKW AN transp. entsorgen Vergüt.Entsorg. AN

Bau- und Abbruchabfälle, Holz, Glas und Kunststoff,
nicht gefährlich, Abfallschlüssel nach AVV (Abfallverzeichnis-Verordnung) 170201 Bau-/Abbruchabfall Holz,
nicht schadstoffbelastet, Altholzkategorie A III,
in Behälter auf Baustelle lagernd, mit LKW des AN transportieren, entsorgen, max. Gesamtgewicht ohne Beschränkung, Behältergröße nach Wahl des AN, zum zugelassenem Lager oder zur Anlage nach Wahl des AN, Vergütung der Entsorgung übernimmt AN, Mengenermittlung nach Wiegekarte.
Menge: 80,000 t

**6.2.6 Abfall nicht gefährlich AVV170203 nicht schadstoffbelastet LKW AN transp. entsorgen Vergüt.Entsorg. AN**
Abfall nicht gefährlich AVV170203 nicht schadstoffbelastet LKW AN transp. entsorgen Vergüt.Entsorg. AN

Bau- und Abbruchabfälle, Holz, Glas und Kunststoff,
nicht gefährlich, Abfallschlüssel nach AVV (Abfallverzeichnis-Verordnung) 170203 Bau-/Abbruchabfall, Kunststoff,
nicht schadstoffbelastet,
in Behälter auf Baustelle lagernd, mit LKW des AN transportieren, entsorgen, max. Gesamtgewicht ohne Beschränkung, Behältergröße nach Wahl des AN, zum zugelassenem Lager oder zur Anlage nach Wahl des AN, Vergütung der Entsorgung übernimmt AN, Mengenermittlung nach Wiegekarte.
Menge: 15,000 t

*Hinweis: 1703*
Bitumengemische, Kohlenteer und teerhaltige Produkte

**6.2.7 Abfall nicht gefährlich AVV170302 nicht schadstoffbelastet LKW AN transp. entsorgen Vergüt.Entsorg. AN**
Abfall nicht gefährlich AVV170302 nicht schadstoffbelastet LKW AN transp. entsorgen Vergüt.Entsorg. AN

Bau- und Abbruchabfälle, Bitumengemische, Kohlenteer und teerhaltige Produkte,
nicht gefährlich, Abfallschlüssel nach AVV (Abfallverzeichnis-Verordnung) 170302 Bitumengemische,
nicht schadstoffbelastet, ohne Festlegung eines Zuordnungskriteriums LAGA/DepVO/EBV/RuVA,
auf Baustelle lagernd, laden, mit LKW des AN transportieren, entsorgen, max. Gesamtgewicht ohne Beschränkung, zum zugelassenem Lager oder zur Anlage nach Wahl des AN, Vergütung der Entsorgung übernimmt AN, Mengenermittlung nach Wiegekarte.
Menge: 0,500 t

*Hinweis: 1704*
Metalle (einschließlich Legierungen)

**6.2.8 Abfall nicht gefährlich AVV170407 nicht schadstoffbelastet LKW AN transp. entsorgen Vergüt.Entsorg. AN**
Abfall nicht gefährlich AVV170407 nicht schadstoffbelastet LKW AN transp. entsorgen Vergüt.Entsorg. AN

Bau- und Abbruchabfälle, Metalle,
nicht gefährlich, Abfallschlüssel nach AVV (Abfallverzeichnis-Verordnung) 170407 Metall, gemischt,
nicht schadstoffbelastet,
in Behälter auf Baustelle lagernd, mit LKW des AN transportieren, entsorgen, max. Gesamtgewicht ohne Beschränkung, Behältergröße nach Wahl des AN, zum zugelassenem Lager oder zur Anlage nach Wahl des AN, Vergütung der Entsorgung übernimmt AN, Mengenermittlung nach Wiegekarte.
Menge: 25,000 t

*Hinweis: 1704*
Dämmmaterial und asbesthaltige Baustoffe

**6.2.9 Abfall gefährlich AVV170603* schadstoffbelastet LKW AN transp. entsorgen Vergüt.Entsorg. AN**
Abfall gefährlich AVV170603* schadstoffbelastet LKW AN transp. entsorgen Vergüt.Entsorg. AN

Bau- und Abbruchabfälle,
gefährlich, Abfallschlüssel nach AVV (Abfallverzeichnis-Verordnung) 170603* Dämmstoff,
schadstoffbelastet, Schadstoff alte Mineralwolle TRGS 521,
in Behälter auf Baustelle lagernd, mit LKW des AN transportieren, entsorgen, max. Gesamtgewicht ohne Beschränkung, Behältergröße nach Wahl des AN, zum zugelassenem Lager oder zur Anlage nach Wahl des AN, Entsorgungsnachweis gemäß Nachweisverordnung ist erforderlich, Vergütung der Entsorgung übernimmt AN, Mengenermittlung nach Wiegekarte, Ausführung gemäß Einzelbeschreibung,
Einzelbeschreibungs-Nr einschließlich erforderlicher Säcke zum Einsammeln, Fassungsvermögen ca. 2,5 cbm.
Menge: 5,000 t

**6.2.10 Abfall nicht gefährlich AVV170604 nicht schadstoffbelastet LKW AN transp. entsorgen Vergüt.Entsorg. AN**
Abfall nicht gefährlich AVV170604 nicht schadstoffbelastet LKW AN transp. entsorgen Vergüt.Entsorg. AN

Bau- und Abbruchabfälle,
nicht gefährlich, Abfallschlüssel nach AVV (Abfallverzeichnis-Verordnung) 170604 Dämmstoff,
nicht schadstoffbelastet,
in Behälter auf Baustelle lagernd, mit LKW des AN transportieren, entsorgen, max. Gesamtgewicht ohne Beschränkung, Behältergröße nach Wahl des AN, zum zugelassenem Lager oder zur Anlage nach Wahl des AN, Vergütung der Entsorgung übernimmt AN, Mengenermittlung nach Wiegekarte.
Menge: 5,000 t

*Hinweis: 1708*
Baustoffe auf Gipsbasis

**6.2.11 Abfall nicht gefährlich AVV170802 nicht schadstoffbelastet LKW AN transp. entsorgen Vergüt.Entsorg. AN**
Abfall nicht gefährlich AVV170802 nicht schadstoffbelastet LKW AN transp. entsorgen Vergüt.Entsorg. AN

Bau- und Abbruchabfälle auf Gipsbasis,
nicht gefährlich, Abfallschlüssel nach AVV (Abfallverzeichnis-Verordnung) 170802 Baustoff auf Gipsbasis,
nicht schadstoffbelastet,
in Behälter auf Baustelle lagernd, mit LKW des AN transportieren, entsorgen, max. Gesamtgewicht ohne Beschränkung, Behältergröße nach Wahl des AN, zum zugelassenem Lager oder zur Anlage nach Wahl des AN, Vergütung der Entsorgung übernimmt AN, Mengenermittlung nach Wiegekarte.
Menge: 35,000 t

*Hinweis: 1709*
Sonstige Bau- und Abbruchabfälle

**6.2.12 Abfall nicht gefährlich AVV170904 nicht schadstoffbelastet LKW AN transp. entsorgen Vergüt.Entsorg. AN**
Abfall nicht gefährlich AVV170904 nicht schadstoffbelastet LKW AN transp. entsorgen Vergüt.Entsorg. AN

Sonstige Bau- und Abbruchabfälle,
nicht gefährlich, Abfallschlüssel nach AVV (Abfallverzeichnis-Verordnung) 170904 gemischte Bau- und Abbruchabfälle,
nicht schadstoffbelastet,
in Behälter auf Baustelle lagernd, mit LKW des AN transportieren, entsorgen, max. Gesamtgewicht ohne Beschränkung, Behältergröße nach Wahl des AN, zum zugelassenem Lager oder zur Anlage nach Wahl des AN, Vergütung der Entsorgung übernimmt AN, Mengenermittlung nach Wiegekarte.
Menge: 40,000 t

*Hinweis: 2002:*
Garten- und Parkabfälle (einschließlich Friedhofsabfälle)

**6.2.13 Abfall nicht gefährlich AVV 20 02 01 nicht schadstoffbelastet LKW AN transp. entsorgen Verwertungsanlage Vergüt.Entsorg. AN, Baumschnitt, Grüngut, Äste und Stämme**
Abfall nicht gefährlich AVV 20 02 01 nicht schadstoffbelastet LKW AN transp. entsorgen Verwertungsanlage Vergüt.Entsorg. AN, Baumschnitt, Grüngut, Äste und Stämme

Siedlungsabfälle, Garten- und Parkabfälle,
nicht gefährlich, Abfallschlüssel nach AVV (Abfallverzeichnis-Verordnung) 20 02 01 biologisch abbaubare Abfälle,
nicht schadstoffbelastet,
auf Baustelle lagernd, laden, mit LKW des AN transportieren, entsorgen, max. Gesamtgewicht ohne Beschränkung, zur Verwertungsanlage nach Wahl AN,
Vergütung der Entsorgung übernimmt AN, Mengenermittlung nach Wiegekarte
Menge: 2,000 t

#### 6.3 PERSONAL ENTSORGUNGSLOGISTIK

*Hinweis: Allgemeine Hinweise*
Allgemeine Hinweise
Bei diesem Bauvorhaben ist Entsorgungspersonal vorgesehen. Nachstehend werden die hierfür erforderlichen personellen Anforderungen beschrieben

Mindestanforderungen
Die in den nachfolgenden Positionen beschriebenen Entsorgungspersonal muss u.a. folgende Mindestanforderungen erfüllen

- Die Mitarbeiter sind der deutschen Sprache in Wort und Schrift mächtig.
- Die Mitarbeiter sind gesundheitlich geeignet.
- Die Mitarbeiter verfügen über eine gültige Arbeitserlaubnis
- Die Mitarbeiter sind für Ihre jeweilige Einsatzposition geschult

Weiter ist darauf zu achten, dass die Einsatzzeit je Mitarbeiter die gesetzlichen Regelungen nicht überschreitet.

Belehrung
Das Entsorgungspersonal sind vor Ihrem ersten Einsatz über folgende Themen zu belehren

- Unfallverhütungsvorschriften (UVV), bezogen auf den jeweiligen Arbeitsplatz/Einsatzposition
- Einhaltung der gesetzlichen Regelung in Bezug auf Arbeitszeit und Arbeitssicherheit
- Prinzip der Eigensicherung
- Sicherheitseinweisung für Fremdfirmen
- Verhalten in Notfällen (z.B. Feuer, verletzte Person, Bombendrohung)

Diese Belehrungen und Schulungen werden durch den AN vorgenommen und dokumentiert. Bei Bedarf wird diese Dokumentation an den AG übergeben.

Ausrüstung / Dienstkleidung
Die Mitarbeiter des AN Entsorgungslogistik werden einheitlich mit zweckmäßiger, den Jahreszeiten entsprechender wetterfester Dienstkleidung ausgestattet. Diese entspricht den UVV einer Baustelle. Die Kleidung dient zur besseren Erkennung des Entsorgungspersonals

Die erforderliche persönliche Schutzausrüstung umfasst mindestens:

- Helm
- Warnjacke
- Sicherheitsschuhe

Personalplanung:
Der AN hat einem übersichtlichen, detaillierten Personaleinsatzplan nach Auftragsvergabe vorzulegen. Der Personaleinsatzplan muss Angaben zur täglichen, wöchentlichen sowie monatlichen kalkulierten Arbeitszeit je Mitarbeiter der jeweiligen Personal-Pos. enthalten

Bauherrenseitig vorgesehen ist eine Öffnung des Recyclinghofes 3 x die Woche Mo, Mi, Fr jeweils von 7 bis 17 Uhr, der Bauherr behält sich jedoch die bedarfsbedingte Anpassung der Öffnungszeiten und der Öffnungstage innerhalb der Regelarbeitszeiten vor.

**6.3.1 Sicherheits- und Entsorgungspersonal - Regelarbeitszeit**
Sicherheits- und Entsorgungspersonal - Regelarbeitszeit

Einsatzzeit
vssl. an 3 AT innerhalb Montag - Freitag:  07:00 -17:00 Uhr
Wochenarbeitszeit:  max. 30 Std inkl. Pausen.

Aufgaben Allgemein
- Ansprechpartner für den AG in allen sicherheits- und abfalltechnischen Belangen in Abstimmung mit dem AG / der Bauleitung des AGs
- Teilnahme an den  Baubesprechung sowie die Organisation
- Führung eines Baustellentagebuches

Aufgaben - Sicherheitsmanagement
- Zutritts-, Personal- und Warenkontrolle
- Überprüfung der persönlichen Schutzausrüstung des Baustellenpersonals im Zuge der Zutrittskontrolle
- Schließgewalt an den Baustellentoren
- Unterstützung der Feuerwehr/Rettungskräfte im Alarmfall
- Entgegennahme von Kleinstlieferungen und Benachrichtigen der Firmen

Aufgaben - Entsorgungsmanagement
- Betreuung des Entsorgungsmanagement
- Disposition und Dokumentation der zur Verfügung stehenden eingeschränkten Lagerfläche
- Zuweisung, Überwachung und Betreuung (Anforderung / Abfuhr) der Abfallcontainer
- Baustellensauberkeit
Menge: 1850,000 h
